# Contenedor de carga trasera, de polietileno

- Propiedad del archivo: CYPE Ingenieros S.A.
- Formato: FIEBDC-3/2016
- Programa: Generador de precios de la construcción. CYPE Ingenieros, S.A.
- Fecha: 12/06/2024
- Divisa: EUR
- Costes indirectos: 3 %
- IVA: 21 %

## T Equipamiento urbano

### TM Mobiliario urbano

#### TMC Contenedores

**TMC010** Ud Contenedor de carga trasera, de polietileno.
Contenedor de carga trasera de polietileno de alta densidad para recogida selectiva de plástico, de 120 l de capacidad y 48 kg de carga máxima, de 483x552x926 mm, color amarillo, provisto de dos ruedas de 200 mm de diámetro con llantas de polipropileno y cubierta de caucho macizo sobre eje electrocincado, asas auxiliares, bandas reflectantes, pedal de apertura de tapa y cerradura.
Incluye: Descarga en obra. Montaje.
Criterio de medición de proyecto: Número de unidades previstas, según documentación gráfica de Proyecto.
Criterio de medición de obra: Se medirá el número de unidades realmente ejecutadas según especificaciones de Proyecto.

| Código | Ud | Descripción | Rendimiento | Precio | Importe |
|---|---|---|---|---|---|
| mt52muc010hbbi | Ud | Contenedor de carga trasera de polietileno de alta densidad para recogida selectiva de plástico, de 120 l de capacidad y 48 kg de carga máxima, de 483x552x926 mm, color amarillo, resistente a los rayos ultravioleta, a la intemperie, a las soluciones ácidas y alcalinas, a hongos y bacterias y a detergentes, provisto de dos ruedas de 200 mm de diámetro con llantas de polipropileno y cubierta de caucho macizo sobre eje electrocincado, asas auxiliares, bandas reflectantes, pedal de apertura de tapa y cerradura. Según UNE-EN 840-1. (material) | 1 | 60.79 | 60.790 |
| mo087 | h | Ayudante construcción de obra civil. (mano de obra) | 0.11 | 21.02 | 2.312 |
| % | % | Costes directos complementarios | 2 % | 63.102 | 1.262 |
|  |  | Costes directos |  |  | 64.364 |

## Recursos

**mt52muc010hbbi** Ud Contenedor de carga trasera de polietileno de alta densidad para recogida selectiva de plástico
Datos técnicos: Coste energético 413.168 MJ; Emisión de CO2 11.772 kg
Residuos:
- embalaje: re170203 Plástico. (componente de residuo); rendimiento 0.058 kg; Código LER 17 02 03; Masa del elemento 1 kg; Volumen 0.001667 m3
