# Contenedor de carga lateral, de polietileno

- Propiedad del archivo: CYPE Ingenieros S.A.
- Formato: FIEBDC-3/2016
- Programa: Generador de precios de la construcción. CYPE Ingenieros, S.A.
- Fecha: 29/10/2025
- Divisa: EUR
- Costes indirectos: 3 %
- IVA: 21 %

## T Equipamiento urbano

### TM Mobiliario urbano

#### TMC Contenedores

**TMC030** Ud Contenedor de carga lateral, de polietileno.
Contenedor de carga lateral de polietileno de alta densidad para recogida selectiva de plástico, de 3200 l de capacidad y 1280 kg de carga máxima, de 1888x1510x1810 mm, color amarillo, provisto de bandas reflectantes, pedal de apertura de tapa, amortiguador y estructura metálica para apoyo en suelos de hasta 35% de pendiente máxima.
Incluye: Descarga en obra. Montaje.
Criterio de medición de proyecto: Número de unidades previstas, según documentación gráfica de Proyecto.
Criterio de medición de obra: Se medirá el número de unidades realmente ejecutadas según especificaciones de Proyecto.

| Código | Ud | Descripción | Rendimiento | Precio | Importe |
|---|---|---|---|---|---|
| mt52muc040Fi | Ud | Contenedor de carga lateral de polietileno de alta densidad para recogida selectiva de plástico, de 3200 l de capacidad y 1280 kg de carga máxima, de 1888x1510x1810 mm, color amarillo, resistente a los rayos ultravioleta, a la intemperie, a las soluciones ácidas y alcalinas, a hongos y bacterias y a detergentes, provisto de bandas reflectantes, pedal de apertura de tapa, amortiguador y estructura metálica para apoyo en suelos de hasta 35% de pendiente máxima. Según UNE-EN 12574 (material) | 1 | 1716.38 | 1716.380 |
| mq04cag010a | h | Camión con grúa de hasta 6 t. (maquinaria) | 0.22 | 56.47 | 12.423 |
| mo087 | h | Ayudante construcción de obra civil. (mano de obra) | 0.22 | 21.94 | 4.827 |
| % | % | Costes directos complementarios | 2 % | 1733.630 | 34.673 |
|  |  | Costes directos |  |  | 1768.303 |

## Recursos

**mt52muc040Fi** Ud Contenedor de carga lateral de polietileno de alta densidad para recogida selectiva de plástico
Datos técnicos: Coste energético 10886.612 MJ; Emisión de CO2 309.115 kg
Residuos:
- embalaje: re170203 Plástico. (componente de residuo); rendimiento 1.05 kg; Código LER 17 02 03; Masa del elemento 1 kg; Volumen 0.001667 m3
