# Papelera de madera

- Propiedad del archivo: CYPE Ingenieros S.A.
- Formato: FIEBDC-3/2016
- Programa: Generador de precios de la construcción. CYPE Ingenieros, S.A.
- Fecha: 23/10/2024
- Divisa: EUR
- Costes indirectos: 3 %
- IVA: 21 %

## T Equipamiento urbano

### TM Mobiliario urbano

#### TME Papeleras

**TME050** Ud Papelera de madera.
Papelera, de 48x48x83 cm y 95 litros de capacidad, con cuerpo de madera, fijada a una superficie soporte con elementos de anclaje.
Criterio de valoración económica: El precio no incluye la superficie soporte.
Incluye: Replanteo. Montaje. Eliminación y limpieza del material sobrante.
Criterio de medición de proyecto: Número de unidades previstas, según documentación gráfica de Proyecto.
Criterio de medición de obra: Se medirá el número de unidades realmente ejecutadas según especificaciones de Proyecto.

| Código | Ud | Descripción | Rendimiento | Precio | Importe |
|---|---|---|---|---|---|
| mt52pap050c | Ud | Papelera, de 48x48x83 cm y 95 litros de capacidad, con cuerpo de madera, incluso pernos de anclaje. (material) | 1 | 892.1 | 892.100 |
| mt09reh330 | kg | Mortero de resina epoxi con arena de sílice, de endurecimiento rápido, para relleno de anclajes. (material) | 0.2 | 5.11 | 1.022 |
| mo041 | h | Oficial 1ª construcción de obra civil. (mano de obra) | 0.308 | 22.13 | 6.816 |
| mo087 | h | Ayudante construcción de obra civil. (mano de obra) | 0.308 | 21.02 | 6.474 |
| % | % | Costes directos complementarios | 2 % | 906.412 | 18.128 |
|  |  | Costes directos |  |  | 924.540 |

Residuos:
- colocación: mt09reh330 Mortero de resina epoxi con arena de sílice, de endurecimiento rápido, para relleno de anclajes; factor de residuo 0.042925

## Recursos

**mt52pap050c** Ud Papelera, de 48x48x83 cm y 95 litros de capacidad, con cuerpo de madera, incluso pernos de anclaje
Datos técnicos: Coste energético 3873.400 MJ; Emisión de CO2 -49.925 kg
Residuos:
- embalaje: re150101 Envases de papel y cartón. (componente de residuo); rendimiento 3.629 kg; Código LER 15 01 01; Masa del elemento 1 kg; Volumen 0.001333 m3

**mt09reh330** kg Mortero de resina epoxi con arena de sílice, de endurecimiento rápido, para relleno de anclajes
Datos técnicos: Coste energético 2.251 MJ; Emisión de CO2 0.184 kg; Código LER 17 09 04; Masa del elemento 1 kg; Volumen 0.000667 m3
Residuos:
- embalaje: re170203 Plástico. (componente de residuo); rendimiento 0.003 kg; Código LER 17 02 03; Masa del elemento 1 kg; Volumen 0.001667 m3
