# Letra decorativa

- Propiedad del archivo: CYPE Ingenieros S.A.
- Formato: FIEBDC-3/2016
- Programa: Generador de precios de la construcción. CYPE Ingenieros, S.A.
- Fecha: 27/05/2025
- Divisa: EUR
- Costes indirectos: 3 %
- IVA: 21 %

## T Equipamiento urbano

### TM Mobiliario urbano

#### TML Letras decorativas

**TML010** Ud Letra decorativa.
Letra decorativa, de 310/1400x250x1000 mm, de hormigón prefabricado acabado con tratamiento antigrafiti, color blanco, colocación mediante soldadura.
Criterio de valoración económica: El precio no incluye la superficie soporte.
Incluye: Replanteo. Colocación. Eliminación y limpieza del material sobrante.
Criterio de medición de proyecto: Número de unidades previstas, según documentación gráfica de Proyecto.
Criterio de medición de obra: Se medirá el número de unidades realmente ejecutadas según especificaciones de Proyecto.

| Código | Ud | Descripción | Rendimiento | Precio | Importe |
|---|---|---|---|---|---|
| mt52emr040aj | Ud | Letra decorativa, de 310/1400x250x1000 mm, de hormigón prefabricado acabado con tratamiento antigrafiti, color blanco, incluso placa de anclaje para fijar al pavimento. (material) | 1 | 404.78 | 404.780 |
| mq04cag010a | h | Camión con grúa de hasta 6 t. (maquinaria) | 0.374 | 56.47 | 21.120 |
| mq08sol020 | h | Equipo y elementos auxiliares para soldadura eléctrica. (maquinaria) | 0.11 | 3.49 | 0.384 |
| mo041 | h | Oficial 1ª construcción de obra civil. (mano de obra) | 0.594 | 23.1 | 13.721 |
| mo087 | h | Ayudante construcción de obra civil. (mano de obra) | 0.594 | 21.94 | 13.032 |
| % | % | Costes directos complementarios | 2 % | 453.037 | 9.061 |
|  |  | Costes directos |  |  | 462.098 |

## Recursos

**mt52emr040aj** Ud Letra decorativa
Datos técnicos: Coste energético 671.323 MJ; Emisión de CO2 54.541 kg
Residuos:
- embalaje: re150101 Envases de papel y cartón. (componente de residuo); rendimiento 1.413 kg; Código LER 15 01 01; Masa del elemento 1 kg; Volumen 0.001333 m3
