# Bolardo fijo, de acero inoxidable

- Propiedad del archivo: CYPE Ingenieros S.A.
- Formato: FIEBDC-3/2016
- Programa: Generador de precios de la construcción. CYPE Ingenieros, S.A.
- Fecha: 23/10/2024
- Divisa: EUR
- Costes indirectos: 3 %
- IVA: 21 %

## T Equipamiento urbano

### TP Protecciones peatonales

#### TPH Hitos y bolardos

**TPH030** Ud Bolardo fijo, de acero inoxidable.
Bolardo fijo cilíndrico, de 98 cm de altura y 10 cm de diámetro, de acero inoxidable AISI 304 pulido y abrillantado de color negro, fijado a una superficie soporte con aglomerante hidráulico, compuesto por cementos de alta resistencia y aditivos específicos, de fraguado rápido, y elementos de anclaje.
Criterio de valoración económica: El precio no incluye la superficie soporte.
Incluye: Replanteo. Montaje. Eliminación y limpieza del material sobrante.
Criterio de medición de proyecto: Número de unidades previstas, según documentación gráfica de Proyecto.
Criterio de medición de obra: Se medirá el número de unidades realmente ejecutadas según especificaciones de Proyecto.

| Código | Ud | Descripción | Rendimiento | Precio | Importe |
|---|---|---|---|---|---|
| mt52mug290a | Ud | Bolardo fijo cilíndrico, de 98 cm de altura y 10 cm de diámetro, de acero inoxidable AISI 304 pulido y abrillantado de color negro, incluso pernos de anclaje. (material) | 1 | 202.82 | 202.820 |
| mt09amp010a | kg | Aglomerante hidráulico, compuesto por cementos de alta resistencia y aditivos específicos, de fraguado rápido. (material) | 0.2 | 0.65 | 0.130 |
| mo041 | h | Oficial 1ª construcción de obra civil. (mano de obra) | 0.44 | 22.13 | 9.737 |
| mo087 | h | Ayudante construcción de obra civil. (mano de obra) | 0.44 | 21.02 | 9.249 |
| % | % | Costes directos complementarios | 2 % | 221.936 | 4.439 |
|  |  | Costes directos |  |  | 226.375 |

## Recursos

**mt52mug290a** Ud Bolardo fijo cilíndrico
Datos técnicos: Coste energético 1040.052 MJ; Emisión de CO2 155.647 kg
Residuos:
- embalaje: re150101 Envases de papel y cartón. (componente de residuo); rendimiento 3.585 kg; Código LER 15 01 01; Masa del elemento 1 kg; Volumen 0.001333 m3
