# Pórtico para soporte de carteles de señalización vertical de tráfico

- Propiedad del archivo: CYPE Ingenieros S.A.
- Formato: FIEBDC-3/2016
- Programa: Generador de precios de la construcción. CYPE Ingenieros, S.A.
- Fecha: 06/06/2025
- Divisa: EUR
- Costes indirectos: 3 %
- IVA: 21 %

## T Equipamiento urbano

### TS Señalización y soportes publicitarios

#### TSV Señalización vertical

**TSV020** Ud Pórtico para soporte de carteles de señalización vertical de tráfico.
Pórtico monodintel, de acero galvanizado, de 16 m de luz y 6 m de gálibo, para soporte de carteles de señalización vertical de tráfico con una superficie máxima de 30 m², fijado con anclajes a cimentación existente (no incluida en este precio). Incluso uniones, soldaduras, cortes, piezas especiales y despuntes.
Incluye: Replanteo y marcado de los ejes. Izado y presentación del pórtico mediante grúa. Aplomado. Resolución de las uniones a la base de cimentación. Reglaje de la pieza y ajuste definitivo de las uniones.
Criterio de medición de proyecto: Número de unidades previstas, según documentación gráfica de Proyecto.
Criterio de medición de obra: Se medirá el número de unidades realmente suministradas según especificaciones de Proyecto.

| Código | Ud | Descripción | Rendimiento | Precio | Importe |
|---|---|---|---|---|---|
| mt53bps020b | Ud | Pórtico monodintel, de acero galvanizado, de 16 m de luz y 6 m de gálibo, para soporte de carteles de señalización vertical de tráfico con una superficie máxima de 30 m², con uniones y anclajes para fijar a cimentación. (material) | 1 | 11033.89 | 11033.890 |
| mq07gte010d | h | Grúa autopropulsada de brazo telescópico con una capacidad de elevación de 40 t y 35 m de altura máxima de trabajo. (maquinaria) | 5.5 | 90.23 | 496.265 |
| mo047 | h | Oficial 1ª montador de estructura metálica. (mano de obra) | 23.65 | 24.04 | 568.546 |
| mo094 | h | Ayudante montador de estructura metálica. (mano de obra) | 23.65 | 22.82 | 539.693 |
| % | % | Costes directos complementarios | 2 % | 12638.394 | 252.768 |
|  |  | Costes directos |  |  | 12891.162 |

Residuos:
- colocación: mt53bps020b; factor de residuo 0.0053

## Recursos

**mt53bps020b** Ud Pórtico monodintel
Datos técnicos: Coste energético 3221.695 MJ; Emisión de CO2 328.384 kg; Código LER 17 04 05; Masa del elemento 128.2 kg; Volumen 0.061048 m3
Residuos:
- embalaje: re170203 Plástico. (componente de residuo); rendimiento 0.04 kg; Código LER 17 02 03; Masa del elemento 1 kg; Volumen 0.001667 m3
