# Poste para soporte de señalización informativa urbana AIMPE

- Propiedad del archivo: CYPE Ingenieros S.A.
- Formato: FIEBDC-3/2016
- Programa: Generador de precios de la construcción. CYPE Ingenieros, S.A.
- Fecha: 06/06/2025
- Divisa: EUR
- Costes indirectos: 3 %
- IVA: 21 %

## T Equipamiento urbano

### TS Señalización y soportes publicitarios

#### TSV Señalización vertical

**TSV100** Ud Poste para soporte de señalización informativa urbana AIMPE.
Poste de 3,5 m de altura, de tubo de aluminio, de sección circular, de 60 mm de diámetro y 4 mm de espesor, para soporte de señalización informativa urbana AIMPE, fijado a una base de hormigón HA-25/B/20/XC2 mediante placa de anclaje con pernos. Incluso replanteo, excavación manual del terreno y fijación del elemento.
Criterio de valoración económica: El precio no incluye la excavación.
Incluye: Replanteo y marcado de los ejes. Excavación. Hormigonado de la base de apoyo. Colocación de la placa de anclaje. Fijación del poste.
Criterio de medición de proyecto: Número de unidades previstas, según documentación gráfica de Proyecto.
Criterio de medición de obra: Se medirá el número de unidades realmente suministradas según especificaciones de Proyecto.

| Código | Ud | Descripción | Rendimiento | Precio | Importe |
|---|---|---|---|---|---|
| mt53bps045a | Ud | Placa de anclaje de poste, de sección circular, de 60 mm de diámetro, con pernos. (material) | 1 | 82.26 | 82.260 |
| mt53bps040a | m | Poste de tubo de aluminio, de sección circular, de 60 mm de diámetro y 4 mm de espesor, para soporte de señalización informativa urbana AIMPE. (material) | 3.5 | 32.54 | 113.890 |
| mt10haf010ctmu | m³ | Hormigón HA-25/B/20/XC2, fabricado en central. (material) | 0.555 | 90.11 | 50.011 |
| mo041 | h | Oficial 1ª construcción de obra civil. (mano de obra) | 0.44 | 23.1 | 10.164 |
| mo087 | h | Ayudante construcción de obra civil. (mano de obra) | 0.88 | 21.94 | 19.307 |
| % | % | Costes directos complementarios | 2 % | 275.632 | 5.513 |
|  |  | Costes directos |  |  | 281.145 |

Residuos:
- colocación: mt53bps045a Placa de anclaje de poste, de sección circular, de 60 mm de diámetro, con pernos; factor de residuo 0.006
- colocación: mt53bps040a; factor de residuo 0.024
- colocación: mt10haf010ctmu Hormigón HA-25/B/20/XC2, fabricado en central; factor de residuo 0.00133398

## Recursos

**mt53bps045a** Ud Placa de anclaje de poste, de sección circular, de 60 mm de diámetro, con pernos
Datos técnicos: Coste energético 57.303 MJ; Emisión de CO2 2.358 kg; Código LER 17 04 05; Masa del elemento 3.8 kg; Volumen 0.00181 m3
Residuos:
- embalaje: re170203 Plástico. (componente de residuo); rendimiento 0.04 kg; Código LER 17 02 03; Masa del elemento 1 kg; Volumen 0.001667 m3

**mt53bps040a** m Poste de tubo de aluminio
Datos técnicos: Coste energético 213.480 MJ; Emisión de CO2 15.694 kg; Código LER 17 04 02; Masa del elemento 1.9 kg; Volumen 0.001267 m3
Residuos:
- embalaje: re170203 Plástico; rendimiento 0.008 kg

**mt10haf010ctmu** m³ Hormigón HA-25/B/20/XC2, fabricado en central
Datos técnicos: Coste energético 1876.000 MJ; Emisión de CO2 234.500 kg; Código LER 17 01 01; Masa del elemento 2345 kg; Volumen 1.563333 m3
