# Ensayo de pavimento continuo

- Propiedad del archivo: CYPE Ingenieros S.A.
- Formato: FIEBDC-3/2016
- Programa: Generador de precios de la construcción. CYPE Ingenieros, S.A.
- Fecha: 26/06/2025
- Divisa: EUR
- Costes indirectos: 3 %
- IVA: 21 %

## X Control de calidad y ensayos

### XB Pavimentos

#### XBC Pavimentos continuos

**XBC010** Ud Ensayo de pavimento continuo.
Ensayos a realizar en laboratorio acreditado en el área técnica correspondiente, sobre una muestra de pavimento continuo, tomada en obra, para la determinación de las siguientes características: resistencia al deslizamiento en condiciones secas según UNE-EN 16165.
Incluye: Desplazamiento a obra. Toma de muestras. Realización de ensayos. Redacción de informe de los resultados de los ensayos realizados.
Criterio de medición de proyecto: Ensayo a realizar, según documentación del Plan de control de calidad.

| Código | Ud | Descripción | Rendimiento | Precio | Importe |
|---|---|---|---|---|---|
| mt49pac010b | Ud | Ensayo para determinar la resistencia al deslizamiento en condiciones secas de una muestra de pavimento continuo, según UNE-EN 16165, incluso desplazamiento a obra, toma de muestra e informe de resultados. (material) | 1 | 337.15 | 337.150 |
| % | % | Costes directos complementarios | 2 % | 337.150 | 6.743 |
|  |  | Costes directos |  |  | 343.893 |
