# Ensayo de emulsión bituminosa

- Propiedad del archivo: CYPE Ingenieros S.A.
- Formato: FIEBDC-3/2016
- Programa: Generador de precios de la construcción. CYPE Ingenieros, S.A.
- Fecha: 26/06/2025
- Divisa: EUR
- Costes indirectos: 3 %
- IVA: 21 %

## X Control de calidad y ensayos

### XH Materiales bituminosos

#### XHE Betunes y emulsiones bituminosas

**XHE010** Ud Ensayo de emulsión bituminosa.
Ensayos a realizar en laboratorio acreditado en el área técnica correspondiente, sobre una muestra de emulsión bituminosa, tomada en obra, para la determinación de las siguientes características: tiempo de fluencia con viscosímetro según UNE-EN 12846-1.
Incluye: Desplazamiento a obra. Toma de muestras. Realización de ensayos. Redacción de informe de los resultados de los ensayos realizados.
Criterio de medición de proyecto: Ensayo a realizar, según documentación del Plan de control de calidad.

| Código | Ud | Descripción | Rendimiento | Precio | Importe |
|---|---|---|---|---|---|
| mt49des010 | Ud | Repercusión de desplazamiento a obra para la toma de muestras. (material) | 1 | 0.76 | 0.760 |
| mt49lib005 | Ud | Toma de una muestra de ligante bituminoso, según UNE-EN 58. (material) | 1 | 27.02 | 27.020 |
| mt49lib055 | Ud | Ensayo para determinar el tiempo de fluencia de una muestra de emulsión bituminosa con viscosímetro, según UNE-EN 12846-1. (material) | 1 | 55.15 | 55.150 |
| mt49lib120b | Ud | Informe de resultados de los ensayos realizados sobre una muestra de emulsión bituminosa. (material) | 1 | 98.14 | 98.140 |
| % | % | Costes directos complementarios | 2 % | 181.070 | 3.621 |
|  |  | Costes directos |  |  | 184.691 |
