# Ensayo de revestimiento cerámico

- Propiedad del archivo: CYPE Ingenieros S.A.
- Formato: FIEBDC-3/2016
- Programa: Generador de precios de la construcción. CYPE Ingenieros, S.A.
- Fecha: 26/06/2025
- Divisa: EUR
- Costes indirectos: 3 %
- IVA: 21 %

## X Control de calidad y ensayos

### XL Materiales cerámicos

#### XLR Revestimientos

**XLR010** Ud Ensayo de revestimiento cerámico.
Ensayos a realizar en laboratorio acreditado en el área técnica correspondiente, sobre una muestra de revestimiento cerámico, tomada en obra, para la determinación de las siguientes características: características dimensionales y aspecto superficial según UNE-EN ISO 10545-2.
Incluye: Desplazamiento a obra. Toma de muestras. Realización de ensayos. Redacción de informe de los resultados de los ensayos realizados.
Criterio de medición de proyecto: Ensayo a realizar, según documentación del Plan de control de calidad.

| Código | Ud | Descripción | Rendimiento | Precio | Importe |
|---|---|---|---|---|---|
| mt49des010 | Ud | Repercusión de desplazamiento a obra para la toma de muestras. (material) | 1 | 0.76 | 0.760 |
| mt49bac020 | Ud | Toma en obra de muestras de revestimiento cerámico cuyo peso no exceda de 50 kg. (material) | 1 | 32.71 | 32.710 |
| mt49bac060 | Ud | Ensayo para determinar las características dimensionales y el aspecto superficial de una muestra de revestimiento cerámico, según UNE-EN ISO 10545-2. (material) | 1 | 161.66 | 161.660 |
| mt49bac030 | Ud | Informe de resultados de los ensayos realizados sobre una muestra de revestimiento cerámico. (material) | 1 | 98.14 | 98.140 |
| % | % | Costes directos complementarios | 2 % | 293.270 | 5.865 |
|  |  | Costes directos |  |  | 299.135 |
