# Sistema provisional de protección de borde de forjado, clase B, en cubiertas inclinadas metálicas

- Propiedad del archivo: CYPE Ingenieros S.A.
- Formato: FIEBDC-3/2016
- Programa: Generador de precios de la construcción. CYPE Ingenieros, S.A.
- Fecha: 12/06/2024
- Divisa: EUR
- Costes indirectos: 3 %
- IVA: 21 %

## Y Seguridad y salud

### YC Sistemas de protección colectiva

#### YCF Protección perimetral de bordes de forjado

**YCF021** m Sistema provisional de protección de borde de forjado, clase B, en cubiertas inclinadas metálicas.
Sistema provisional de protección de borde de forjado, clase B, en cubiertas inclinadas metálicas, de 1 m de altura, que proporciona resistencia sólo para cargas estáticas y fuerzas dinámicas débiles y para superficies de trabajo con un ángulo de inclinación máximo de 30°, formado por: barandilla principal de tubo de acero de 25 mm de diámetro y 2500 mm de longitud, amortizable en 150 usos; 3 barandillas intermedias de tubo de acero de 25 mm de diámetro y 2500 mm de longitud, dispuestas de manera que una esfera de 250 mm no pase a través de cualquier apertura, amortizables en 150 usos; rodapié metálico de 3 m de longitud, que tenga el borde superior al menos 15 cm por encima de la superficie de trabajo, amortizable en 150 usos y guardacuerpos telescópicos de seguridad fabricados en acero de primera calidad pintado al horno en epoxi-poliéster, de 35x35 mm y 1500 mm de longitud, separados entre sí una distancia máxima de 2,5 m y fijados a la viga metálica por apriete, amortizables en 20 usos.
Criterio de medición de proyecto: Longitud medida según Estudio o Estudio Básico de Seguridad y Salud.
Criterio de medición de obra: Se medirá la longitud realmente montada según especificaciones de Estudio o Estudio Básico de Seguridad y Salud.

| Código | Ud | Descripción | Rendimiento | Precio | Importe |
|---|---|---|---|---|---|
| mt50spb030g | Ud | Guardacuerpos telescópico de seguridad fabricado en acero de primera calidad pintado al horno en epoxi-poliéster, de 35x35 mm y 1500 mm de longitud, con apriete arriba. (material) | 0.029 | 24.61 | 0.714 |
| mt50spb050a | Ud | Barandilla para guardacuerpos matrizada, de tubo de acero pintado al horno en epoxi-poliéster, de 25 mm de diámetro y 2500 mm de longitud. (material) | 0.011 | 7.05 | 0.078 |
| mt50spb070 | Ud | Rodapié metálico de 3 m de longitud y 150 mm de altura, pintado al horno en epoxi-poliéster. (material) | 0.002 | 24.58 | 0.049 |
| mo119 | h | Oficial 1ª Seguridad y Salud. (mano de obra) | 0.171 | 22.13 | 3.784 |
| mo120 | h | Peón Seguridad y Salud. (mano de obra) | 0.171 | 20.78 | 3.553 |
| % | % | Costes directos complementarios | 2 % | 8.178 | 0.164 |
|  |  | Costes directos |  |  | 8.342 |

Residuos:
- colocación: mt50spb030g; factor de residuo 1
- colocación: mt50spb050a; factor de residuo 1
- colocación: mt50spb070 Rodapié metálico de 3 m de longitud y 150 mm de altura, pintado al horno en epoxi-poliéster; factor de residuo 1

## Recursos

**mt50spb030g** Ud Guardacuerpos telescópico de seguridad fabricado en acero de primera calidad pintado al horno en epoxi-poliéster
Datos técnicos: Coste energético 50.133 MJ; Emisión de CO2 2.601 kg; Código LER 17 04 05; Masa del elemento 5.1 kg; Volumen 0.002429 m3

**mt50spb050a** Ud Barandilla para guardacuerpos matrizada
Datos técnicos: Coste energético 22.904 MJ; Emisión de CO2 1.188 kg; Código LER 17 04 05; Masa del elemento 2.33 kg; Volumen 0.00111 m3

**mt50spb070** Ud Rodapié metálico de 3 m de longitud y 150 mm de altura, pintado al horno en epoxi-poliéster
Datos técnicos: Coste energético 88.470 MJ; Emisión de CO2 4.590 kg; Código LER 17 04 05; Masa del elemento 9 kg; Volumen 0.004286 m3
