# Línea de anclaje horizontal temporal, de cinta de poliéster, fijada al terreno

- Propiedad del archivo: CYPE Ingenieros S.A.
- Formato: FIEBDC-3/2016
- Programa: Generador de precios de la construcción. CYPE Ingenieros, S.A.
- Fecha: 02/07/2024
- Divisa: EUR
- Costes indirectos: 3 %
- IVA: 21 %

## Y Seguridad y salud

### YC Sistemas de protección colectiva

#### YCL Líneas y dispositivos de anclaje

**YCL154** Ud Línea de anclaje horizontal temporal, de cinta de poliéster, fijada al terreno.
Suministro, colocación y desmontaje de línea de anclaje horizontal temporal, de cinta de poliéster, de 10 m de longitud, para asegurar a un operario, clase C, compuesta por 2 dispositivos de anclaje para enterrar en dos pozos excavados en el terreno de 1,5 m de profundidad, formado cada uno de ellos por cinta de poliéster de 35 mm de anchura con un disco metálico de 350 mm de diámetro en un extremo y una argolla en el otro extremo y 1 cinta de poliéster de 35 mm de anchura y 10 m de longitud, con tensor con mecanismo de bloqueo antirretorno y mosquetón en ambos extremos, amortizable en 3 usos.
Criterio de valoración económica: El precio incluye la excavación de los pozos, el relleno posterior con las tierras previamente excavadas y la compactación final.
Criterio de medición de proyecto: Número de unidades previstas, según Estudio o Estudio Básico de Seguridad y Salud.
Criterio de medición de obra: Se medirá el número de unidades realmente colocadas según especificaciones de Estudio o Estudio Básico de Seguridad y Salud.

| Código | Ud | Descripción | Rendimiento | Precio | Importe |
|---|---|---|---|---|---|
| mt50spd040a | Ud | Dispositivo de anclaje para enterrar en un pozo excavado en el terreno de 1,5 m de profundidad, formado por cinta de poliéster de 35 mm de anchura con un disco metálico de 350 mm de diámetro en un extremo y una argolla en el otro extremo, clase A1. (material) | 2 | 40.42 | 80.840 |
| mt50spl210b | Ud | Cinta de poliéster de 35 mm de anchura y 10 m de longitud, con tensor con mecanismo de bloqueo antirretorno y mosquetón en ambos extremos, amortizable en 3 usos. (material) | 0.33 | 120.64 | 39.811 |
| mq01exn020b | h | Retroexcavadora hidráulica sobre neumáticos, de 115 kW. (maquinaria) | 0.55 | 55.43 | 30.487 |
| mo119 | h | Oficial 1ª Seguridad y Salud. (mano de obra) | 0.11 | 22.13 | 2.434 |
| mo120 | h | Peón Seguridad y Salud. (mano de obra) | 0.22 | 20.78 | 4.572 |
| % | % | Costes directos complementarios | 2 % | 158.144 | 3.163 |
|  |  | Costes directos |  |  | 161.307 |
