# Pasarela peatonal en voladizo de protección perimetral de cubierta con alero

- Propiedad del archivo: CYPE Ingenieros S.A.
- Formato: FIEBDC-3/2016
- Programa: Generador de precios de la construcción. CYPE Ingenieros, S.A.
- Fecha: 12/06/2024
- Divisa: EUR
- Costes indirectos: 3 %
- IVA: 21 %

## Y Seguridad y salud

### YC Sistemas de protección colectiva

#### YCN Pasarelas en cubiertas inclinadas

**YCN030** m Pasarela peatonal en voladizo de protección perimetral de cubierta con alero.
Protección perimetral de cubierta con alero mediante pasarela peatonal en voladizo, de 0,60 m de anchura útil, formada por: plataforma de chapa perforada de acero galvanizado con perforaciones redondas paralelas de diámetro 8 mm, amortizable en 20 usos; barandilla principal de tubo de acero de 25 mm de diámetro y 2500 mm de longitud, amortizable en 150 usos; barandilla intermedia de tubo de acero de 25 mm de diámetro y 2500 mm de longitud, amortizable en 150 usos; rodapié metálico de 3 m de longitud, que tenga el borde superior al menos 15 cm por encima de la superficie de trabajo, amortizable en 150 usos y guardacuerpos de seguridad, compuesto por tubo rectangular metálico de 1,9 m de longitud y una base fija formada por placa metálica para la fijación al paramento, tubo rectangular metálico con perforaciones para permitir el desplazamiento del tubo vertical y tubo metálico de refuerzo para estabilizar la base, separados entre sí una distancia máxima de 1,4 m, amortizables en 20 usos. Incluso piezas especiales de principio y final de tramo y anillas para la fijación de la plataforma a los soportes.
Criterio de medición de proyecto: Longitud medida según Estudio o Estudio Básico de Seguridad y Salud.
Criterio de medición de obra: Se medirá la longitud realmente montada según especificaciones de Estudio o Estudio Básico de Seguridad y Salud.

| Código | Ud | Descripción | Rendimiento | Precio | Importe |
|---|---|---|---|---|---|
| mt26aha010a | m² | Chapa perforada de acero galvanizado, con perforaciones redondas paralelas de diámetro 8 mm. Paneles de 2000x1000x1,5 mm. (material) | 0.03 | 22.31 | 0.669 |
| mt50spb090d | Ud | Guardacuerpos de seguridad, compuesto por tubo rectangular metálico de 50x30 mm y 1,9 m de longitud y una base fija formada por placa metálica para la fijación al paramento, tubo rectangular metálico con perforaciones para permitir el desplazamiento del tubo vertical y tubo metálico de refuerzo para estabilizar la base. (material) | 0.051 | 153.25 | 7.816 |
| mt50spb050b | Ud | Barandilla para guardacuerpos, de tubo de acero pintado al horno en epoxi-poliéster, de 25 mm de diámetro y 1400 mm de longitud. (material) | 0.019 | 4.41 | 0.084 |
| mt50spb070 | Ud | Rodapié metálico de 3 m de longitud y 150 mm de altura, pintado al horno en epoxi-poliéster. (material) | 0.002 | 24.58 | 0.049 |
| mo119 | h | Oficial 1ª Seguridad y Salud. (mano de obra) | 0.55 | 22.13 | 12.172 |
| mo120 | h | Peón Seguridad y Salud. (mano de obra) | 0.55 | 20.78 | 11.429 |
| % | % | Costes directos complementarios | 2 % | 32.219 | 0.644 |
|  |  | Costes directos |  |  | 32.863 |

Residuos:
- colocación: mt50spb090d; factor de residuo 1
- colocación: mt50spb050b; factor de residuo 1
- colocación: mt50spb070 Rodapié metálico de 3 m de longitud y 150 mm de altura, pintado al horno en epoxi-poliéster; factor de residuo 1

## Recursos

**mt50spb090d** Ud Guardacuerpos de seguridad
Datos técnicos: Coste energético 176.940 MJ; Emisión de CO2 9.180 kg; Código LER 17 04 05; Masa del elemento 18 kg; Volumen 0.008571 m3

**mt50spb050b** Ud Barandilla para guardacuerpos
Datos técnicos: Coste energético 12.779 MJ; Emisión de CO2 0.663 kg; Código LER 17 04 05; Masa del elemento 1.3 kg; Volumen 0.000619 m3

**mt50spb070** Ud Rodapié metálico de 3 m de longitud y 150 mm de altura, pintado al horno en epoxi-poliéster
Datos técnicos: Coste energético 88.470 MJ; Emisión de CO2 4.590 kg; Código LER 17 04 05; Masa del elemento 9 kg; Volumen 0.004286 m3
