# Transporte de caseta prefabricada

- Propiedad del archivo: CYPE Ingenieros S.A.
- Formato: FIEBDC-3/2016
- Programa: Generador de precios de la construcción. CYPE Ingenieros, S.A.
- Fecha: 12/06/2024
- Divisa: EUR
- Costes indirectos: 3 %
- IVA: 21 %

## Y Seguridad y salud

### YP Instalaciones provisionales de higiene y bienestar

#### YPC Casetas (alquiler/construcción/adaptación de locales)

**YPC060** Ud Transporte de caseta prefabricada.
Transporte de caseta prefabricada de obra, hasta una distancia máxima de 200 km.
Incluye: Descarga y posterior recogida del módulo con camión grúa.
Criterio de medición de proyecto: Número de unidades previstas, según Estudio o Estudio Básico de Seguridad y Salud.
Criterio de medición de obra: Se medirá el número de unidades realmente transportadas según especificaciones de Estudio o Estudio Básico de Seguridad y Salud.

| Código | Ud | Descripción | Rendimiento | Precio | Importe |
|---|---|---|---|---|---|
| mt50cas060 | Ud | Transporte de caseta prefabricada de obra, entrega y recogida. (material) | 1 | 285.51 | 285.510 |
| mo120 | h | Peón Seguridad y Salud. (mano de obra) | 0.935 | 20.78 | 19.429 |
| % | % | Costes directos complementarios | 2 % | 304.939 | 6.099 |
|  |  | Costes directos |  |  | 311.038 |
