# Montaje y desmontaje de grúa torre

- Propiedad del archivo: CYPE INGENIEROS, S.A.
- Formato: FIEBDC-3/2002
- Divisa: EUR
- Costes indirectos: 3.00 %
- IVA: 21.00 %

## 0 Actuaciones previas

### 0X Andamios y maquinaria de elevación

#### 0XT Grúas torre

**0XT030** Ud Montaje y desmontaje de grúa torre.
Montaje y desmontaje de grúa torre de obra para elevación y transporte de materiales, de 45 m de flecha, 1200 kg de carga máxima en punta y 35 m de altura bajo gancho.
Criterio de valoración económica: El precio no incluye la cimentación.
Incluye: Limpieza y preparación de la superficie de apoyo y protección de los espacios afectados. Montaje y colocación de los componentes. Desmontaje y retirada de la grúa torre.
Criterio de medición de proyecto: Número de unidades previstas, según documentación gráfica de Proyecto.
Criterio de medición de obra: Se medirá el número de unidades realmente ejecutadas según especificaciones de Proyecto.

| Código | Ud | Descripción | Rendimiento | Precio | Importe |
|---|---|---|---|---|---|
| mq07gto030rf | Ud | Montaje y desmontaje de grúa torre para transporte de materiales de 45 m de flecha, 1200 kg de carga máxima en punta y 35 m de altura bajo gancho. (maquinaria) | 1.000 | 4804.80 | 4804.80 |
| % | % | Costes directos complementarios | 2 % | 4804.80 | 96.10 |
|  |  | Costes directos |  |  | 4900.90 |
