# Relleno localizado

- Propiedad del archivo: CYPE INGENIEROS, S.A.
- Formato: FIEBDC-3/2002
- Divisa: EUR
- Costes indirectos: 3.00 %
- IVA: 21.00 %

## A Acondicionamiento del terreno

### AD Movimiento de tierras en edificación

#### ADR Rellenos y compactaciones

**ADR005** m³ Relleno localizado.
Relleno localizado con arena de 0 a 5 mm de diámetro, y compactación en tongadas sucesivas de 20 cm de espesor máximo con bandeja vibrante de guiado manual.
Incluye: Transporte y descarga del material de relleno a pie de tajo. Extendido del material de relleno en tongadas de espesor uniforme. Humectación o desecación de cada tongada. Compactación.
Criterio de medición de proyecto: Volumen medido sobre las secciones teóricas de la excavación, según documentación gráfica de Proyecto.
Criterio de medición de obra: Se medirá, en perfil compactado, el volumen realmente ejecutado según especificaciones de Proyecto, sin incluir los incrementos por excesos de excavación no autorizados.

| Código | Ud | Descripción | Rendimiento | Precio | Importe |
|---|---|---|---|---|---|
| mt01ara030 | t | Arena de 0 a 5 mm de diámetro, limpia. (material) | 1.800 | 8.95 | 16.11 |
| mq01pan070b | h | Mini pala cargadora sobre neumáticos, de 52 kW/1 m³ kW. (maquinaria) | 0.025 | 36.80 | 0.92 |
| mq02rod010d | h | Bandeja vibrante de guiado manual, de 300 kg, anchura de trabajo 70 cm, reversible. (maquinaria) | 0.359 | 7.16 | 2.57 |
| mo113 | h | Peón ordinario construcción. (mano de obra) | 0.359 | 21.69 | 7.79 |
| % | % | Costes directos complementarios | 2 % | 27.39 | 0.55 |
|  |  | Costes directos |  |  | 27.94 |
