# Compactación dinámica del terreno

- Propiedad del archivo: CYPE INGENIEROS, S.A.
- Formato: FIEBDC-3/2002
- Divisa: EUR
- Costes indirectos: 3.00 %
- IVA: 21.00 %

## A Acondicionamiento del terreno

### AM Mejoras del terreno

#### AMC Compactaciones

**AMC020** m² Compactación dinámica del terreno.
Compactación dinámica del terreno, con una energía por golpe entre 2000 y 2250 kN·m y una energía específica entre 2000 y 2250 kN·m/m², ejecutada en cuatro fases, según malla de impactos y tiempo de demora entre fases sucesivas, con nivelación de la plataforma tras cada una de las fases de compactación y control del proceso mediante equipo de control de penetración dinámica y asientos.
Incluye: Compactación y nivelación del terreno. Realización de ensayos de control.
Criterio de medición de proyecto: Superficie medida en proyección horizontal, según documentación gráfica de Proyecto.
Criterio de medición de obra: Se medirá, en proyección horizontal, la superficie realmente ejecutada según especificaciones de Proyecto.

| Código | Ud | Descripción | Rendimiento | Precio | Importe |
|---|---|---|---|---|---|
| mq02din020 | h | Equipo para compactación dinámica, con maza de impacto. (maquinaria) | 0.030 | 153.10 | 4.59 |
| mq02din030 | h | Equipo de control de la penetración dinámica y los asientos. (maquinaria) | 0.004 | 147.18 | 0.59 |
| mq01mot020b | h | Motoniveladora de 147 kW, equipada con escarificadora. (maquinaria) | 0.002 | 99.69 | 0.20 |
| mq02rov010i | h | Compactador monocilíndrico vibrante autopropulsado, de 129 kW, de 16,2 t, anchura de trabajo 213,4 cm. (maquinaria) | 0.003 | 69.78 | 0.21 |
| mo020 | h | Oficial 1ª construcción. (mano de obra) | 0.050 | 22.13 | 1.11 |
| mo113 | h | Peón ordinario construcción. (mano de obra) | 0.014 | 20.78 | 0.29 |
| mo112 | h | Peón especializado construcción. (mano de obra) | 0.044 | 21.12 | 0.93 |
| % | % | Costes directos complementarios | 2 % | 7.92 | 0.16 |
|  |  | Costes directos |  |  | 8.08 |
