# Sumidero sifónico

- Propiedad del archivo: CYPE INGENIEROS, S.A.
- Formato: FIEBDC-3/2002
- Divisa: EUR
- Costes indirectos: 3.00 %
- IVA: 21.00 %

## A Acondicionamiento del terreno

### AS Red de saneamiento horizontal

#### ASI Sistemas de evacuación de suelos

**ASI020** Ud Sumidero sifónico.
Instalación de sumidero sifónico de fundición dúctil, de 20x20 cm, para recogida de aguas pluviales o de locales húmedos. Incluso accesorios de montaje, piezas especiales y elementos de sujeción.
Incluye: Replanteo y trazado. Montaje, conexionado y comprobación de su correcto funcionamiento.
Criterio de medición de proyecto: Número de unidades previstas, según documentación gráfica de Proyecto.
Criterio de medición de obra: Se medirá el número de unidades realmente ejecutadas según especificaciones de Proyecto.

| Código | Ud | Descripción | Rendimiento | Precio | Importe |
|---|---|---|---|---|---|
| mt11suf010g | Ud | Sumidero sifónico de fundición dúctil, de 20x20 cm. (material) | 1.000 | 31.42 | 31.42 |
| mt11var020 | Ud | Kit de accesorios de montaje, piezas especiales y elementos de sujeción, para saneamiento. (material) | 1.000 | 0.75 | 0.75 |
| mo020 | h | Oficial 1ª construcción. (mano de obra) | 0.400 | 23.10 | 9.24 |
| mo112 | h | Peón especializado construcción. (mano de obra) | 0.200 | 22.05 | 4.41 |
| % | % | Costes directos complementarios | 2 % | 45.82 | 0.92 |
|  |  | Costes directos |  |  | 46.74 |
