# FIEBDC-3

- Propiedad del archivo: CYPE INGENIEROS, S.A.
- Formato: FIEBDC-3/2002
- Divisa: EUR
- Costes indirectos: 3.00 %
- IVA: 21.00 %

| Código | Ud | Descripción | Precio |
|---|---|---|---|
| mt07ame010r | m² | Malla electrosoldada ME 15x30 Ø 10-10 B 500 T 6x2,20 UNE-EN 10080. (material) | 9.77 |
| mt07sep010ap | Ud | Separador homologado de plástico, para armaduras de malla electrosoldada de varios diámetros. (material) | 0.09 |
| mt08var050 | kg | Alambre galvanizado para atar, de 1,30 mm de diámetro. (material) | 1.50 |
| op00ata010 |  | Atadora de ferralla. | 0.00 |
| op00ciz020 |  | Cizalla para acero en barras corrugadas. | 0.00 |
| mo043 | h | Oficial 1ª ferrallista. (mano de obra) | 23.03 |
| mo090 | h | Ayudante ferrallista. (mano de obra) | 21.86 |
| % | % | Costes directos complementarios | 0.00 |

**CHA020** m² Malla electrosoldada.
Precio: 0.00
Malla electrosoldada ME 15x30 Ø 10-10 B 500 T 6x2,20 UNE-EN 10080, colocada en obra, en muro de contención 3
