# Pilote roscado metálico de una hélice

- Propiedad del archivo: CYPE INGENIEROS, S.A.
- Formato: FIEBDC-3/2002
- Divisa: EUR
- Costes indirectos: 3.00 %
- IVA: 21.00 %

## C Cimentaciones

### CP Profundas

#### CPR Pilotes roscados

**CPR010** m Pilote roscado metálico de una hélice.
Pilote roscado metálico de una hélice, reutilizable, con capacidad de carga máxima a compresión de 200 kN, con fuste de tubo de acero galvanizado de 105 mm de diámetro exterior y 6 mm de espesor, atornillado directamente en el terreno sin perforación previa.
Criterio de valoración económica: El precio no incluye el soporte metálico para apoyo del elemento estructural.
Incluye: Replanteo y trazado del eje del pilote. Acoplamiento del pilote al equipo de atornillado. Atornillado del pilote. Desacoplamiento del pilote del equipo de atornillado. Replanteo, marcado y corte de la parte sobrante del pilote roscado.
Criterio de medición de proyecto: Longitud medida según documentación gráfica de Proyecto, desde la punta hasta la cara inferior del soporte metálico utilizado para el apoyo del elemento estructural.
Criterio de medición de obra: Se medirá la longitud del pilote realmente ejecutado según especificaciones de Proyecto, desde la punta hasta la cara inferior del soporte metálico utilizado para el apoyo del elemento estructural.

| Código | Ud | Descripción | Rendimiento | Precio | Importe |
|---|---|---|---|---|---|
| mt07pir010h | m | Pilote roscado metálico de una hélice, reutilizable, con capacidad de carga máxima a compresión de 200 kN, con fuste de tubo de acero galvanizado de 105 mm de diámetro exterior y 6 mm de espesor. (material) | 1.000 | 92.57 | 92.57 |
| mq03pir030 | h | Equipo completo para atornillado de pilotes roscados. (maquinaria) | 0.200 | 74.49 | 14.90 |
| mo042 | h | Oficial 1ª estructurista. (mano de obra) | 0.200 | 24.04 | 4.81 |
| mo089 | h | Ayudante estructurista. (mano de obra) | 0.200 | 22.82 | 4.56 |
| % | % | Costes directos complementarios | 2 % | 116.84 | 2.34 |
|  |  | Costes directos |  |  | 119.18 |
