# Pilote roscado metálico con forma de tornillo "KRINNER"

- Propiedad del archivo: CYPE INGENIEROS, S.A.
- Formato: FIEBDC-3/2002
- Divisa: EUR
- Costes indirectos: 3.00 %
- IVA: 21.00 %

## C Cimentaciones

### CP Profundas

#### CPR Pilotes roscados

**CPR033** Ud Pilote roscado metálico con forma de tornillo "KRINNER".
Pilote roscado metálico con forma de tornillo M89x1600 - M24 "KRINNER", reutilizable, con capacidad de carga máxima a compresión de 50 kN, con fuste de tubo de acero galvanizado de 88,90 mm de diámetro exterior y 1600 mm de longitud, y pletina hexagonal con taladro central, para apoyo de elemento estructural en pilote roscado metálico, atornillado directamente en suelo de arena suelta sin perforación previa.
Incluye: Replanteo y trazado del eje del pilote. Acoplamiento del pilote al equipo de atornillado. Atornillado del pilote. Desacoplamiento del pilote del equipo de atornillado. Replanteo, marcado y corte de la parte sobrante del pilote roscado.
Criterio de medición de proyecto: Número de unidades previstas, según documentación gráfica de Proyecto.
Criterio de medición de obra: Se medirá el número de unidades realmente ejecutadas según especificaciones de Proyecto.

| Código | Ud | Descripción | Rendimiento | Precio | Importe |
|---|---|---|---|---|---|
| mt07pir011eeh | Ud | Pilote roscado metálico con forma de tornillo M89x1600 - M24 "KRINNER", reutilizable, con capacidad de carga máxima a compresión de 50 kN, con fuste de tubo de acero galvanizado de 88,9 mm de diámetro exterior y 1600 mm de longitud, y pletina hexagonal con taladro central, para apoyo de elemento estructural en pilote roscado metálico, según UNE-EN ISO 1461. (material) | 1.000 | 134.20 | 134.20 |
| mq03pir060 | h | Equipo completo manual eléctrico "KRINNER" para atornillado de pilotes roscados. (maquinaria) | 0.200 | 31.00 | 6.20 |
| mo042 | h | Oficial 1ª estructurista. (mano de obra) | 0.200 | 23.03 | 4.61 |
| mo089 | h | Ayudante estructurista. (mano de obra) | 0.200 | 21.86 | 4.37 |
| % | % | Costes directos complementarios | 2 % | 149.38 | 2.99 |
|  |  | Costes directos |  |  | 152.37 |
