# Demolición de cimentación de fábrica

- Propiedad del archivo: CYPE INGENIEROS, S.A.
- Formato: FIEBDC-3/2002
- Divisa: EUR
- Costes indirectos: 3.00 %
- IVA: 21.00 %

## D Demoliciones

### DD Cimentaciones

#### DDS Superficiales

**DDS020** m³ Demolición de cimentación de fábrica.
Demolición de cimentación de fábrica de ladrillo cerámico macizo, de más de 1,5 m de profundidad máxima, con martillo neumático y carga manual sobre camión o contenedor.
Incluye: Demolición del elemento. Fragmentación de los escombros en piezas manejables. Retirada y acopio de escombros. Limpieza de los restos de obra. Carga manual de escombros sobre camión o contenedor.
Criterio de medición de proyecto: Volumen medido según documentación gráfica de Proyecto.
Criterio de medición de obra: Se medirá el volumen realmente demolido, medido como diferencia entre los perfiles levantados antes de empezar la demolición y los levantados al finalizarla, aprobados por el director de la ejecución de la obra, según especificaciones de Proyecto.

| Código | Ud | Descripción | Rendimiento | Precio | Importe |
|---|---|---|---|---|---|
| mq05mai030 | h | Martillo neumático. (maquinaria) | 2.000 | 4.57 | 9.14 |
| mq05pdm110 | h | Compresor portátil diesel media presión 10 m³/min. (maquinaria) | 1.000 | 7.75 | 7.75 |
| mo113 | h | Peón ordinario construcción. (mano de obra) | 2.000 | 20.78 | 41.56 |
| mo112 | h | Peón especializado construcción. (mano de obra) | 3.500 | 21.12 | 73.92 |
| % | % | Costes directos complementarios | 2 % | 132.37 | 2.65 |
|  |  | Costes directos |  |  | 135.02 |
