# Demolición de forjado de hormigón armado, con medios manuales

- Propiedad del archivo: CYPE INGENIEROS, S.A.
- Formato: FIEBDC-3/2002
- Divisa: EUR
- Costes indirectos: 3.00 %
- IVA: 21.00 %

## D Demoliciones

### DE Estructuras

#### DEH Hormigón

**DEH020** m² Demolición de forjado de hormigón armado, con medios manuales.
Demolición de forjado reticular de hormigón armado de 25 cm de canto total, con medios manuales, martillo neumático y equipo de oxicorte, previo levantado del pavimento y su base, y carga manual sobre camión o contenedor.
Criterio de valoración económica: El precio no incluye el levantado del pavimento.
Incluye: Replanteo de la superficie de forjado a demoler. Demolición del elemento. Corte de las armaduras. Fragmentación de los escombros en piezas manejables. Retirada y acopio de escombros. Limpieza de los restos de obra. Carga manual de escombros sobre camión o contenedor.
Criterio de medición de proyecto: Superficie medida según documentación gráfica de Proyecto.
Criterio de medición de obra: Se medirá la superficie realmente demolida según especificaciones de Proyecto.

| Código | Ud | Descripción | Rendimiento | Precio | Importe |
|---|---|---|---|---|---|
| mq05mai030 | h | Martillo neumático. (maquinaria) | 0.874 | 4.57 | 3.99 |
| mq05pdm110 | h | Compresor portátil diesel media presión 10 m³/min. (maquinaria) | 0.437 | 7.75 | 3.39 |
| mq08sol010 | h | Equipo de oxicorte, con acetileno como combustible y oxígeno como comburente. (maquinaria) | 0.276 | 8.25 | 2.28 |
| mo019 | h | Oficial 1ª soldador. (mano de obra) | 0.276 | 23.41 | 6.46 |
| mo112 | h | Peón especializado construcción. (mano de obra) | 0.828 | 22.05 | 18.26 |
| mo113 | h | Peón ordinario construcción. (mano de obra) | 0.736 | 21.69 | 15.96 |
| % | % | Costes directos complementarios | 2 % | 50.34 | 1.01 |
|  |  | Costes directos |  |  | 51.35 |
