# Demolición de forjado de hormigón armado con medios mecánicos

- Propiedad del archivo: CYPE INGENIEROS, S.A.
- Formato: FIEBDC-3/2002
- Divisa: EUR
- Costes indirectos: 3.00 %
- IVA: 21.00 %

## D Demoliciones

### DE Estructuras

#### DEH Hormigón

**DEH021** m² Demolición de forjado de hormigón armado con medios mecánicos.
Demolición de forjado reticular de hormigón armado de 35 cm de canto total, con retroexcavadora con martillo rompedor, previo levantado del pavimento y su base, y carga manual sobre camión o contenedor.
Criterio de valoración económica: El precio no incluye el levantado del pavimento.
Incluye: Replanteo de la superficie de forjado a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.495 | 72.80 | 36.04 |
| mq08sol010 | h | Equipo de oxicorte, con acetileno como combustible y oxígeno como comburente. (maquinaria) | 0.330 | 8.25 | 2.72 |
| mo112 | h | Peón especializado construcción. (mano de obra) | 0.495 | 22.05 | 10.91 |
| mo019 | h | Oficial 1ª soldador. (mano de obra) | 0.330 | 23.41 | 7.73 |
| mo113 | h | Peón ordinario construcción. (mano de obra) | 0.880 | 21.69 | 19.09 |
| % | % | Costes directos complementarios | 2 % | 76.49 | 1.53 |
|  |  | Costes directos |  |  | 78.02 |
