# Demolición de pilar de madera

- Propiedad del archivo: CYPE INGENIEROS, S.A.
- Formato: FIEBDC-3/2002
- Divisa: EUR
- Costes indirectos: 3.00 %
- IVA: 21.00 %

## D Demoliciones

### DE Estructuras

#### DEM Madera

**DEM030** m Demolición de pilar de madera.
Desmontaje para su reutilización de pilar de madera de 1601 a 2500 cm² de sección, con medios manuales y motosierra, y carga manual sobre camión o contenedor.
Criterio de valoración económica: El precio incluye el desmontaje de los elementos de fijación.
Incluye: Desmontaje del elemento, y apuntalamiento si fuera necesario. Clasificación y etiquetado. Acopio de los materiales a reutilizar. Carga manual del material a reutilizar sobre camión. Retirada y acopio de los restos de obra. Limpieza de los restos de obra. Carga manual de los restos de obra sobre camión o contenedor.
Criterio de medición de proyecto: Longitud medida según documentación gráfica de Proyecto.
Criterio de medición de obra: Se medirá la longitud realmente desmontada según especificaciones de Proyecto.

| Código | Ud | Descripción | Rendimiento | Precio | Importe |
|---|---|---|---|---|---|
| mq09sie010 | h | Motosierra a gasolina, de 50 cm de espada y 2 kW de potencia. (maquinaria) | 0.250 | 3.36 | 0.84 |
| mo058 | h | Ayudante carpintero. (mano de obra) | 0.500 | 22.08 | 11.04 |
| mo113 | h | Peón ordinario construcción. (mano de obra) | 0.500 | 21.69 | 10.85 |
| % | % | Costes directos complementarios | 2 % | 22.73 | 0.45 |
|  |  | Costes directos |  |  | 23.18 |
