# Desmontaje de unidad de aire acondicionado

- Propiedad del archivo: CYPE INGENIEROS, S.A.
- Formato: FIEBDC-3/2002
- Divisa: EUR
- Costes indirectos: 3.00 %
- IVA: 21.00 %

## D Demoliciones

### DI Instalaciones

#### DIC Calefacción, climatización y A.C.S.

**DIC030** Ud Desmontaje de unidad de aire acondicionado.
Desmontaje de unidad interior de sistema de aire acondicionado, de techo con distribución por conductos tubulares, de 100 kg de peso máximo, con medios manuales, y recuperación, acopio y montaje del material en el mismo emplazamiento, y carga manual sobre camión o contenedor.
Criterio de valoración económica: El precio incluye el desmontaje de los accesorios y de los soportes de fijación.
Incluye: Desmontaje del elemento. Clasificación y etiquetado. Acopio de los materiales a reutilizar. Reposición y conexionado del elemento. Retirada y acopio de los restos de obra. Limpieza de los restos de obra. Carga manual de los restos de obra sobre camión o contenedor.
Criterio de medición de proyecto: Número de unidades previstas, según documentación gráfica de Proyecto.
Criterio de medición de obra: Se medirá el número de unidades realmente desmontadas según especificaciones de Proyecto.

| Código | Ud | Descripción | Rendimiento | Precio | Importe |
|---|---|---|---|---|---|
| mo004 | h | Oficial 1ª calefactor. (mano de obra) | 2.374 | 22.74 | 53.98 |
| mo103 | h | Ayudante calefactor. (mano de obra) | 2.374 | 20.98 | 49.81 |
| mo113 | h | Peón ordinario construcción. (mano de obra) | 0.742 | 20.78 | 15.42 |
| % | % | Costes directos complementarios | 2 % | 119.21 | 2.38 |
|  |  | Costes directos |  |  | 121.59 |
