# Desmontaje de filtro

- Propiedad del archivo: CYPE INGENIEROS, S.A.
- Formato: FIEBDC-3/2002
- Divisa: EUR
- Costes indirectos: 3.00 %
- IVA: 21.00 %

## D Demoliciones

### DI Instalaciones

#### DIF Fontanería

**DIF041** Ud Desmontaje de filtro.
Desmontaje de filtro de cartucho contenedor de carbón activo y llaves de corte, con medios manuales, sin afectar a la estabilidad de los elementos constructivos a los que pueda estar sujeto, y carga manual sobre camión o contenedor.
Incluye: Desmontaje del elemento. Obturación de las conducciones conectadas al elemento. Retirada y acopio del material desmontado. Limpieza de los restos de obra. Carga manual del material desmontado y restos de obra sobre camión o contenedor.
Criterio de medición de proyecto: Número de unidades previstas, según documentación gráfica de Proyecto.
Criterio de medición de obra: Se medirá el número de unidades realmente desmontadas según especificaciones de Proyecto.

| Código | Ud | Descripción | Rendimiento | Precio | Importe |
|---|---|---|---|---|---|
| mo107 | h | Ayudante fontanero. (mano de obra) | 0.270 | 20.98 | 5.66 |
| % | % | Costes directos complementarios | 2 % | 5.66 | 0.11 |
|  |  | Costes directos |  |  | 5.77 |
