# Desmontaje de boca de salida en piso, de columna seca

- Propiedad del archivo: CYPE INGENIEROS, S.A.
- Formato: FIEBDC-3/2002
- Divisa: EUR
- Costes indirectos: 3.00 %
- IVA: 21.00 %

## D Demoliciones

### DI Instalaciones

#### DIO Contra incendios

**DIO041** Ud Desmontaje de boca de salida en piso, de columna seca.
Desmontaje de boca de salida de columna seca con marco y puerta, situada en planta piso de edificio, con medios manuales y recuperación del material para su posterior ubicación en otro emplazamiento, siendo el orden de ejecución del proceso inverso al de su instalación, sin deteriorar los elementos constructivos a los que pueda estar sujeta, y carga manual sobre camión o contenedor.
Incluye: Desmontaje del elemento. Obturación de las conducciones conectadas al elemento. Clasificación y etiquetado. Acopio de los materiales a reutilizar. Carga manual del material a reutilizar sobre camión. Retirada y acopio de los restos de obra. Limpieza de los restos de obra. Carga manual de los restos de obra sobre camión o contenedor.
Criterio de medición de proyecto: Número de unidades previstas, según documentación gráfica de Proyecto.
Criterio de medición de obra: Se medirá el número de unidades realmente desmontadas según especificaciones de Proyecto.

| Código | Ud | Descripción | Rendimiento | Precio | Importe |
|---|---|---|---|---|---|
| mo008 | h | Oficial 1ª fontanero. (mano de obra) | 1.200 | 23.74 | 28.49 |
| mo107 | h | Ayudante fontanero. (mano de obra) | 1.200 | 21.90 | 26.28 |
| % | % | Costes directos complementarios | 2 % | 54.77 | 1.10 |
|  |  | Costes directos |  |  | 55.87 |
