# Desmontaje de montacoches

- Propiedad del archivo: CYPE INGENIEROS, S.A.
- Formato: FIEBDC-3/2002
- Divisa: EUR
- Costes indirectos: 3.00 %
- IVA: 21.00 %

## D Demoliciones

### DI Instalaciones

#### DIT Transporte

**DIT020** Ud Desmontaje de montacoches.
Desmontaje de montacoches eléctrico, para 3 paradas (6 m), compuesto de puertas interiores, puertas exteriores, ganchos de fijación, lámparas de alumbrado del hueco, pasacables, grupo tractor, amortiguadores de foso, limitador de velocidad y paracaídas, cuadro y cable de maniobra, recorrido de guías y pistón, selector de paradas, botoneras de piso, chasis de cabina y contrapeso y sistemas de seguridad; con medios manuales, y carga manual sobre camión o contenedor.
Criterio de valoración económica: El precio incluye el desmontaje de la instalación eléctrica.
Incluye: Desmontaje de la instalación eléctrica. Desmontaje del elemento. Retirada y acopio del material desmontado. Limpieza de los restos de obra. Carga manual del material desmontado y restos de obra sobre camión o contenedor.
Criterio de medición de proyecto: Número de unidades previstas, según documentación gráfica de Proyecto.
Criterio de medición de obra: Se medirá el número de unidades realmente desmontadas según especificaciones de Proyecto.

| Código | Ud | Descripción | Rendimiento | Precio | Importe |
|---|---|---|---|---|---|
| mo020 | h | Oficial 1ª construcción. (mano de obra) | 25.970 | 22.13 | 574.72 |
| mo113 | h | Peón ordinario construcción. (mano de obra) | 25.970 | 20.78 | 539.66 |
| mo018 | h | Oficial 1ª cerrajero. (mano de obra) | 25.970 | 22.42 | 582.25 |
| mo059 | h | Ayudante cerrajero. (mano de obra) | 25.970 | 21.06 | 546.93 |
| % | % | Costes directos complementarios | 2 % | 2243.56 | 44.87 |
|  |  | Costes directos |  |  | 2288.43 |
