# Desmontaje de hoja de puerta de entrada a vivienda

- Propiedad del archivo: CYPE INGENIEROS, S.A.
- Formato: FIEBDC-3/2002
- Divisa: EUR
- Costes indirectos: 3.00 %
- IVA: 21.00 %

## D Demoliciones

### DL Carpintería, vidrios y protecciones solares

#### DLP Puertas

**DLP020** Ud Desmontaje de hoja de puerta de entrada a vivienda.
Desmontaje de hoja de puerta acorazada de entrada a vivienda de carpintería de madera, con medios manuales, y recuperación, acopio y montaje del material en el mismo emplazamiento, y carga manual sobre camión o contenedor.
Incluye: Desmontaje del elemento. Clasificación y etiquetado. Acopio de los materiales a reutilizar. Reposición del elemento. Retirada y acopio de los restos de obra. Limpieza de los restos de obra. Carga manual de los restos de obra sobre camión o contenedor.
Criterio de medición de proyecto: Número de unidades previstas, según documentación gráfica de Proyecto.
Criterio de medición de obra: Se medirá el número de unidades realmente desmontadas y repuestas según especificaciones de Proyecto.

| Código | Ud | Descripción | Rendimiento | Precio | Importe |
|---|---|---|---|---|---|
| mo017 | h | Oficial 1ª carpintero. (mano de obra) | 0.309 | 22.45 | 6.94 |
| mo058 | h | Ayudante carpintero. (mano de obra) | 0.309 | 21.15 | 6.54 |
| % | % | Costes directos complementarios | 2 % | 13.48 | 0.27 |
|  |  | Costes directos |  |  | 13.75 |
