# Demolición de pavimento exterior de aglomerado asfáltico

- Propiedad del archivo: CYPE INGENIEROS, S.A.
- Formato: FIEBDC-3/2002
- Divisa: EUR
- Costes indirectos: 3.00 %
- IVA: 21.00 %

## D Demoliciones

### DM Firmes y pavimentos

#### DMX Pavimentos exteriores

**DMX030** m² Demolición de pavimento exterior de aglomerado asfáltico.
Demolición de pavimento de aglomerado asfáltico en calzada, con martillo neumático, y carga mecánica sobre camión o contenedor.
Criterio de valoración económica: El precio incluye el corte previo del contorno del pavimento, pero no incluye la demolición de la base soporte.
Incluye: Corte previo del contorno de la zona a demoler. Demolición del elemento. Fragmentación de los escombros en piezas manejables. Retirada y acopio de escombros. Limpieza de los restos de obra. Carga mecánica de escombros sobre camión o contenedor.
Criterio de medición de proyecto: Superficie medida según documentación gráfica de Proyecto.
Criterio de medición de obra: Se medirá la superficie realmente demolida según especificaciones de Proyecto.

| Código | Ud | Descripción | Rendimiento | Precio | Importe |
|---|---|---|---|---|---|
| mq05mai030 | h | Martillo neumático. (maquinaria) | 0.225 | 4.57 | 1.03 |
| mq05pdm110 | h | Compresor portátil diesel media presión 10 m³/min. (maquinaria) | 0.113 | 7.75 | 0.88 |
| mq01ret010 | h | Miniretrocargadora sobre neumáticos de 15 kW. (maquinaria) | 0.009 | 45.86 | 0.41 |
| mq11eqc010 | h | Cortadora de pavimento con arranque, desplazamiento y regulación del disco de corte manuales. (maquinaria) | 0.005 | 41.33 | 0.21 |
| mo112 | h | Peón especializado construcción. (mano de obra) | 0.081 | 22.05 | 1.79 |
| mo113 | h | Peón ordinario construcción. (mano de obra) | 0.045 | 21.69 | 0.98 |
| % | % | Costes directos complementarios | 2 % | 5.30 | 0.11 |
|  |  | Costes directos |  |  | 5.41 |
