# Retirada de material de relleno en junta de dilatación en cubierta plana

- Propiedad del archivo: CYPE INGENIEROS, S.A.
- Formato: FIEBDC-3/2002
- Divisa: EUR
- Costes indirectos: 3.00 %
- IVA: 21.00 %

## D Demoliciones

### DQ Cubiertas

#### DQS Puntos singulares

**DQS010** m Retirada de material de relleno en junta de dilatación en cubierta plana.
Retirada de material de relleno en junta estructural en cubierta plana, con medios manuales, y carga manual sobre camión o contenedor.
Incluye: Retirada del elemento. Acopio del material retirado. Limpieza de los restos de obra. Carga manual del material retirado y restos de obra sobre camión o contenedor.
Criterio de medición de proyecto: Longitud medida según documentación gráfica de Proyecto.
Criterio de medición de obra: Se medirá la longitud realmente desmontada según especificaciones de Proyecto.

| Código | Ud | Descripción | Rendimiento | Precio | Importe |
|---|---|---|---|---|---|
| mo113 | h | Peón ordinario construcción. (mano de obra) | 0.050 | 20.78 | 1.04 |
| % | % | Costes directos complementarios | 2 % | 1.04 | 0.02 |
|  |  | Costes directos |  |  | 1.06 |
