# Desmontaje de grifería en baño

- Propiedad del archivo: CYPE INGENIEROS, S.A.
- Formato: FIEBDC-3/2002
- Divisa: EUR
- Costes indirectos: 3.00 %
- IVA: 21.00 %

## D Demoliciones

### DS Equipamiento

#### DSM Baños

**DSM015** Ud Desmontaje de grifería en baño.
Desmontaje de grifería de lavabo, con medios manuales, y carga manual sobre camión o contenedor.
Criterio de valoración económica: El precio incluye la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial 1ª fontanero. (mano de obra) | 0.600 | 22.74 | 13.64 |
| % | % | Costes directos complementarios | 2 % | 13.64 | 0.27 |
|  |  | Costes directos |  |  | 13.91 |
