# Demolición de muro de fábrica en vallado de parcela

- Propiedad del archivo: CYPE INGENIEROS, S.A.
- Formato: FIEBDC-3/2002
- Divisa: EUR
- Costes indirectos: 3.00 %
- IVA: 21.00 %

## D Demoliciones

### DU Urbanización interior de la parcela

#### DUV Cerramientos exteriores

**DUV020** m³ Demolición de muro de fábrica en vallado de parcela.
Demolición de muro de fábrica de bloque de hormigón macizado y armado, en vallado de parcela, mediante retroexcavadora con martillo rompedor, y carga mecánica de escombros sobre camión o contenedor.
Criterio de valoración económica: El precio no incluye la demolición de la cimentación.
Incluye: Demolición del elemento. Fragmentación de los escombros en piezas manejables. Retirada y acopio de escombros. Limpieza de los restos de obra. Carga mecánica de escombros sobre camión o contenedor.
Criterio de medición de proyecto: Volumen medido según documentación gráfica de Proyecto.
Criterio de medición de obra: Se medirá el volumen realmente demolido según especificaciones de Proyecto.

| Código | Ud | Descripción | Rendimiento | Precio | Importe |
|---|---|---|---|---|---|
| mq01exn050c | h | Retroexcavadora sobre neumáticos, de 85 kW, con martillo rompedor. (maquinaria) | 0.200 | 72.80 | 14.56 |
| mq01ret010 | h | Miniretrocargadora sobre neumáticos de 15 kW. (maquinaria) | 0.100 | 45.86 | 4.59 |
| mq08sol010 | h | Equipo de oxicorte, con acetileno como combustible y oxígeno como comburente. (maquinaria) | 0.200 | 8.25 | 1.65 |
| mo113 | h | Peón ordinario construcción. (mano de obra) | 0.400 | 21.69 | 8.68 |
| mo019 | h | Oficial 1ª soldador. (mano de obra) | 0.200 | 23.41 | 4.68 |
| % | % | Costes directos complementarios | 2 % | 34.16 | 0.68 |
|  |  | Costes directos |  |  | 34.84 |
