# Anclaje químico estructural sobre hormigón, mediante cartucho de inyección de resina, sistema WIT "WÜRTH"

- Propiedad del archivo: CYPE INGENIEROS, S.A.
- Formato: FIEBDC-3/2002
- Divisa: EUR
- Costes indirectos: 3.00 %
- IVA: 21.00 %

## E Estructuras

### EH Hormigón armado

#### EHW Anclajes estructurales

**EHW002** Ud Anclaje químico estructural sobre hormigón, mediante cartucho de inyección de resina, sistema WIT "WÜRTH".
Anclaje químico estructural realizado en elemento de hormigón de 220 mm de espesor mínimo, sistema WIT "WÜRTH", formado por una perforación de 25 mm de diámetro y 170 mm de profundidad, realizada mediante taladro con martillo percutor y broca, relleno de las dos terceras partes de la perforación con resina epoxi, libre de estireno, código de pedido 0903480002, WIT-PE 500 1400ML, aplicada mediante inyección y posterior inserción de elemento de fijación compuesto por varilla roscada de acero cincado calidad 5.8, código de pedido 5915120260, W-VD-A/S M20-60/260 "WÜRTH", de 20 mm de diámetro y 260 mm de longitud, tuerca y arandela.
Incluye: Replanteo de la posición del anclaje. Ejecución de la perforación. Limpieza del polvo resultante. Preparación del cartucho. Inyección de la resina. Aplicación del par de apriete con llave dinamométrica. Limpieza de los restos sobrantes.
Criterio de medición de proyecto: Número de unidades previstas, según documentación gráfica de Proyecto.
Criterio de medición de obra: Se medirá el número de unidades realmente ejecutadas según especificaciones de Proyecto.

| Código | Ud | Descripción | Rendimiento | Precio | Importe |
|---|---|---|---|---|---|
| mt26wur020b | Ud | Cartucho a base de resina epoxi, libre de estireno, código de pedido 0903480002, WIT-PE 500 1400ML "WÜRTH", de dos componentes, de 1400 ml, con cánula mezcladora. (material) | 0.040 | 177.00 | 7.08 |
| mt26wur090W | Ud | Elemento de fijación compuesto por varilla roscada de acero cincado calidad 5.8, código de pedido 5915120260, W-VD-A/S M20-60/260 "WÜRTH", de 20 mm de diámetro y 260 mm de longitud, tuerca y arandela. (material) | 1.000 | 27.83 | 27.83 |
| mq06eim065 | Ud | Aplicador manual para cartuchos de inyección de resinas. (maquinaria) | 0.003 | 69.32 | 0.21 |
| op00tal010 |  | Taladro. | 1.000 | 0.00 | 0.00 |
| mo020 | h | Oficial 1ª construcción. (mano de obra) | 0.114 | 22.13 | 2.52 |
| mo112 | h | Peón especializado construcción. (mano de obra) | 0.114 | 21.12 | 2.41 |
| % | % | Costes directos complementarios | 2 % | 40.05 | 0.80 |
|  |  | Costes directos |  |  | 40.85 |
