# Tablero estructural de madera

- Propiedad del archivo: CYPE INGENIEROS, S.A.
- Formato: FIEBDC-3/2002
- Divisa: EUR
- Costes indirectos: 3.00 %
- IVA: 21.00 %

## E Estructuras

### EM Madera

#### EMT Paneles y tableros estructurales

**EMT100** m² Tablero estructural de madera.
Tablero estructural de fibras de madera y resinas sintéticas de densidad media tipo MDF.HLS, hidrófugo, con bordes canteados, de 12 mm de espesor, fijado a la estructura de madera con tornillos de cabeza avellanada, de acero al carbono.
Incluye: Replanteo de las piezas. Fijación de los tableros al soporte base.
Criterio de medición de proyecto: Superficie medida según documentación gráfica de Proyecto.
Criterio de medición de obra: Se medirá la superficie realmente ejecutada según especificaciones de Proyecto.

| Código | Ud | Descripción | Rendimiento | Precio | Importe |
|---|---|---|---|---|---|
| mt07tdm070b | m² | Tablero estructural de fibras de madera y resinas sintéticas de densidad media tipo MDF.HLS según UNE-EN 622-5, hidrófugo, con bordes canteados, de 12 mm de espesor, clase E1 según UNE-EN 717-1, Euroclase D-s2, d0 de reacción al fuego según UNE-EN 13501-1. (material) | 1.050 | 5.20 | 5.46 |
| mt07emr118ga | Ud | Tornillo de cabeza avellanada, de 4,5 mm de diámetro y 50 mm de longitud, de acero al carbono, con tratamiento superficial a base de resina epoxi, para clases de servicio 1, 2 y 3 según UNE-EN 1995-1-1. (material) | 9.000 | 0.18 | 1.62 |
| op00cep010 |  | Garlopa. | 1.000 | 0.00 | 0.00 |
| op00cor050 |  | Cortadora manual de madera, de disco. | 1.000 | 0.00 | 0.00 |
| mo048 | h | Oficial 1ª montador de estructura de madera. (mano de obra) | 0.170 | 23.03 | 3.92 |
| mo095 | h | Ayudante montador de estructura de madera. (mano de obra) | 0.170 | 21.86 | 3.72 |
| % | % | Costes directos complementarios | 2 % | 14.72 | 0.29 |
|  |  | Costes directos |  |  | 15.01 |
