# Tabique de placas de arcilla

- Propiedad del archivo: CYPE INGENIEROS, S.A.
- Formato: FIEBDC-3/2002
- Divisa: EUR
- Costes indirectos: 3.00 %
- IVA: 21.00 %

## F Fachadas y particiones

### FB Tabiquería de entramado autoportante

#### FBA De placas de arcilla

**FBA005** m² Tabique de placas de arcilla.
Tabique sencillo de placas de arcilla (20+50+20)/400 (50) (2 estándar), de 70 mm de espesor total, formado por una estructura simple de perfiles de chapa de acero galvanizado de 50 mm de anchura, a base de montantes (elementos verticales) separados 400 mm entre sí, con disposición normal "N" y canales (elementos horizontales), a la que se atornillan dos placas en total (una placa tipo estándar en cada cara, de 20 mm de espesor cada placa). Incluso banda acústica; fijaciones para el anclaje de canales y montantes metálicos; tornillería para la fijación de las placas; malla de fibras de yute y mortero natural de arcilla sin aditivos, para regularización de superficies.
Criterio de valoración económica: El precio incluye la resolución de encuentros y puntos singulares, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas. Tratamiento de juntas. Preparación del mortero. Aplicación del mortero.
Criterio de medición de proyecto: Superficie medida según documentación gráfica de Proyecto, sin duplicar esquinas ni encuentros.
Criterio de medición de obra: Se medirá la superficie realmente ejecutada según especificaciones de Proyecto, sin duplicar esquinas ni encuentros.

| Código | Ud | Descripción | Rendimiento | Precio | Importe |
|---|---|---|---|---|---|
| mt12psg041b | m | Banda autoadhesiva desolidarizante de espuma de poliuretano de celdas cerradas, de 3,2 mm de espesor y 50 mm de anchura, resistencia térmica 0,10 m²K/W, conductividad térmica 0,032 W/(mK). (material) | 0.800 | 0.24 | 0.19 |
| mt12psg070i | m | Canal de perfil de acero galvanizado de 50 mm de anchura, según UNE-EN 14195. (material) | 0.800 | 2.71 | 2.17 |
| mt12psg060i | m | Montante de perfil de acero galvanizado de 50 mm de anchura, según UNE-EN 14195. (material) | 3.000 | 3.22 | 9.66 |
| mt12psg220 | Ud | Fijación compuesta por taco y tornillo 5x27. (material) | 2.000 | 0.06 | 0.12 |
| mt12ply010a | m² | Placa de arcilla con fibras vegetales, de 20 mm de espesor, 600 mm de anchura y 1200 mm de longitud, reforzada con malla de yute por ambas caras, Euroclase A2-s1, d0 de reacción al fuego, según UNE-EN 13501-1, con accesorios de fijación. (material) | 2.040 | 26.77 | 54.61 |
| mt12psg081d | Ud | Tornillo autoperforante 3,5x35 mm. (material) | 36.000 | 0.01 | 0.36 |
| mt28mca005a | m² | Malla de fibras de yute aprestada con almidón de maíz, de 135 g/m² de masa superficial. (material) | 0.260 | 2.57 | 0.67 |
| mt28mca015a | kg | Mortero natural de arcilla sin aditivos, compuesto por áridos seleccionados con granulometría de hasta 3 mm de diámetro, densidad 1800 kg/m³, resistencia a compresión 1,9 N/mm², suministrado en sacos, para regularización de superficies. (material) | 8.400 | 0.19 | 1.60 |
| op00ato010 |  | Atornillador. | 1.000 | 0.00 | 0.00 |
| op00fre010 |  | Fresadora. | 1.000 | 0.00 | 0.00 |
| mo053 | h | Oficial 1ª montador de prefabricados interiores. (mano de obra) | 0.296 | 23.74 | 7.03 |
| mo100 | h | Ayudante montador de prefabricados interiores. (mano de obra) | 0.296 | 21.94 | 6.49 |
| % | % | Costes directos complementarios | 2 % | 82.90 | 1.66 |
|  |  | Costes directos |  |  | 84.56 |
