# Dintel de chapa de acero

- Propiedad del archivo: CYPE INGENIEROS, S.A.
- Formato: FIEBDC-3/2002
- Divisa: EUR
- Costes indirectos: 3.00 %
- IVA: 21.00 %

## F Fachadas y particiones

### FC Dinteles, cargaderos y cajones de persiana

#### FCA De acero

**FCA040** m Dintel de chapa de acero.
Dintel metálico, con goterón, de chapa de acero S275JR de 2,5 mm de espesor, de 190 mm de anchura, con rigidizadores, acabado galvanizado y lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010p | m | Dintel metálico, con goterón, de chapa de acero S275JR de 2,5 mm de espesor, de 190 mm de anchura, con rigidizadores, acabado galvanizado y lacado con pintura de poliéster para exteriores. (material) | 1.000 | 32.26 | 32.26 |
| mt20dah005 | Ud | Kit de accesorios de fijación para dintel de chapa de acero, formado por tirantes de pletina, soportes y fijaciones mecánicas. (material) | 1.000 | 4.00 | 4.00 |
| op00ciz010 |  | Cizalla. | 1.000 | 0.00 | 0.00 |
| mo020 | h | Oficial 1ª construcción. (mano de obra) | 0.200 | 22.13 | 4.43 |
| mo113 | h | Peón ordinario construcción. (mano de obra) | 0.400 | 20.78 | 8.31 |
| % | % | Costes directos complementarios | 2 % | 49.00 | 0.98 |
|  |  | Costes directos |  |  | 49.98 |
