# Pilastra

- Propiedad del archivo: CYPE INGENIEROS, S.A.
- Formato: FIEBDC-3/2002
- Divisa: EUR
- Costes indirectos: 3.00 %
- IVA: 21.00 %

## F Fachadas y particiones

### FD Defensas

#### FDB Balaustradas

**FDB020** Ud Pilastra.
Pilastra de piedra tosca acabado rústico para balaustrada de sección cuadrada de 25x25x80 cm, colocada en cerramientos y recibida con mortero de cemento y cal, industrial, M-5. Incluso remate en forma de copa jardinera de 27x27x20 cm, replanteo, nivelación, rejuntado y limpieza.
Incluye: Limpieza y preparación del borde de apoyo. Replanteo, presentación y montaje en seco de las piezas. Colocación de las piezas de remate. Rejuntado y perfilado de juntas con mortero de cemento.
Criterio de medición de proyecto: Número de unidades previstas, según documentación gráfica de Proyecto.
Criterio de medición de obra: Se medirá el número de unidades realmente ejecutadas según especificaciones de Proyecto.

| Código | Ud | Descripción | Rendimiento | Precio | Importe |
|---|---|---|---|---|---|
| mt20bhp045f | Ud | Pilar cuadrado de piedra tosca acabado rústico para balaustrada, 25x25x80 cm, incluso base. (material) | 1.000 | 35.90 | 35.90 |
| mt20bhp065jf | Ud | Remate copa jardinera de piedra tosca acabado rústico para pilastra de balaustrada, 27x27x20 cm. (material) | 1.000 | 8.50 | 8.50 |
| mt08aaa010a | m³ | Agua. (material) | 0.006 | 1.50 | 0.01 |
| mt09mif010Ma | t | Mortero industrial para albañilería, de cemento y cal, color blanco, categoría M-5 (resistencia a compresión 5 N/mm²), suministrado en sacos, según UNE-EN 998-2. (material) | 0.002 | 107.48 | 0.21 |
| op00amo010 |  | Amoladora o radial. | 1.000 | 0.00 | 0.00 |
| mo020 | h | Oficial 1ª construcción. (mano de obra) | 0.200 | 22.13 | 4.43 |
| mo113 | h | Peón ordinario construcción. (mano de obra) | 0.205 | 20.78 | 4.26 |
| % | % | Costes directos complementarios | 2 % | 53.31 | 1.07 |
|  |  | Costes directos |  |  | 54.38 |
