# Instalación de riego y evacuación de ajardinamiento vertical con cultivo hidropónico en geoproductos

- Propiedad del archivo: CYPE INGENIEROS, S.A.
- Formato: FIEBDC-3/2002
- Divisa: EUR
- Costes indirectos: 3.00 %
- IVA: 21.00 %

## F Fachadas y particiones

### FJ Ajardinamientos verticales

#### FJG Riego

**FJG010** m² Instalación de riego y evacuación de ajardinamiento vertical con cultivo hidropónico en geoproductos.
Instalación de riego y evacuación de ajardinamiento vertical con cultivo hidropónico en geoproductos, para exterior, con una superficie mayor de 75 m²; con sistema compuesto de los siguientes elementos: INSTALACIÓN DE RIEGO: tubería de abastecimiento y distribución, realizada con tubo de polietileno, de 25 mm de diámetro exterior; tubería de riego por goteo, realizada con tubo de polietileno, color negro, de 16 mm de diámetro exterior, con goteros autocompensables y autolimpiables integrados, situados cada 30 cm; FERTILIZACIÓN: equipo de inyección de abono, con electroválvulas, válvula antirretorno y regulación de la presión diferencial, conexionado a depósito de solución hidropónica; INSTALACIÓN DE EVACUACIÓN DE AGUAS: tubería de evacuación realizada con tubo de PVC, conexionado a la red de saneamiento; DEPURACIÓN, ESTERILIZACIÓN Y RECIRCULACIÓN DE AGUAS: equipo de depuración y esterilización de agua y recirculación del agua mediante bypass.
Criterio de valoración económica: El precio no incluye la comprobación y el mantenimiento de las instalaciones, las bombas, el sistema centralizado de control ni el canalón para recogida de aguas.
Incluye: Replanteo. Colocación y fijación de los elementos de la instalación de riego. Colocación de los elementos para fertilización. Colocación y fijación de los elementos de la instalación de evacuación de aguas. Colocación de los elementos de depuración, esterilización y recirculación de aguas. Conexionado.
Criterio de medición de proyecto: Superficie medida según documentación gráfica de Proyecto, sin duplicar esquinas ni encuentros, deduciendo los huecos de superficie mayor de 5 m².
Criterio de medición de obra: Se medirá la superficie realmente ejecutada según especificaciones de Proyecto, sin duplicar esquinas ni encuentros, deduciendo los huecos de superficie mayor de 5 m².

| Código | Ud | Descripción | Rendimiento | Precio | Importe |
|---|---|---|---|---|---|
| mt48rsg010pe | m² | Sistema para riego con fertilización y evacuación de aguas con recirculación para posteriores riegos, formado por tubo de polietileno, de 25 mm de diámetro exterior; tubo de polietileno, color negro, de 16 mm de diámetro exterior, con goteros autocompensables y autolimpiables integrados, situados cada 30 cm; tubo de PVC; equipo de inyección de abono y depósito de solución hidropónica; equipo de depuración y esterilización de agua; válvulas limitadoras de presión, llaves de paso, filtro y electroválvulas, para una superficie ajardinada mayor de 75 m². (material) | 1.000 | 22.96 | 22.96 |
| mo008 | h | Oficial 1ª fontanero. (mano de obra) | 0.540 | 22.74 | 12.28 |
| mo107 | h | Ayudante fontanero. (mano de obra) | 2.130 | 20.98 | 44.69 |
| % | % | Costes directos complementarios | 2 % | 79.93 | 1.60 |
|  |  | Costes directos |  |  | 81.53 |
