# Cerramiento de fachada de paneles de poliestireno expandido

- Propiedad del archivo: CYPE INGENIEROS, S.A.
- Formato: FIEBDC-3/2002
- Divisa: EUR
- Costes indirectos: 3.00 %
- IVA: 21.00 %

## F Fachadas y particiones

### FL Fachadas ligeras

#### FLP De paneles aislantes con malla de acero

**FLP010** m² Cerramiento de fachada de paneles de poliestireno expandido.
Cerramiento de fachada formado por paneles rígidos de poliestireno expandido, de color blanco, de forma ondulada, de 200 mm de espesor, armados en ambas caras con una malla de acero galvanizado de alta resistencia, de 2,5 mm de diámetro y 6,5x13 cm de luz de malla, fijados entre sí con alambre; proyección, en cada una de las caras de los paneles, de dos capas de hormigón HA-25/P/4/XC2, proyectado por vía húmeda, acabado maestreado, de 35 mm de espesor total. Incluso barras corrugadas de 6 mm de diámetro y 40 cm de longitud, de acero UNE-EN 10080 B 500 S, alambre de atar para fijación de los paneles, malla de acero galvanizado de alta resistencia, para refuerzo de esquinas en huecos de fachada y solape de paneles y malla angular de acero galvanizado de alta resistencia, para refuerzo de esquinas y rincones.
Incluye: Replanteo. Ejecución de los taladros. Anclaje de las barras corrugadas a la cimentación. Colocación de los paneles. Nivelación y aplomado. Colocación de elementos de sustentación, fijación y apuntalamiento. Realización de todos los trabajos necesarios para la resolución de los huecos. Colocación de las mallas de refuerzo. Proyección del hormigón en la cara del panel no apuntalada. Desmontaje de elementos de sustentación, fijación y apuntalamiento. Proyección del hormigón en la otra cara del panel.
Criterio de medición de proyecto: Superficie medida según documentación gráfica de Proyecto, sin deducir huecos menores de 4 m² y deduciendo la mitad del hueco, en los huecos de superficie mayor de 4 m².
Criterio de medición de obra: Se medirá la superficie realmente ejecutada según especificaciones de Proyecto, sin deducir huecos menores de 4 m² y deduciendo la mitad del hueco, en los huecos de superficie mayor de 4 m².

| Código | Ud | Descripción | Rendimiento | Precio | Importe |
|---|---|---|---|---|---|
| mt07aco010g | kg | Acero en barras corrugadas, UNE-EN 10080 B 500 S, suministrado en obra en barras sin elaborar, de varios diámetros. (material) | 0.230 | 1.22 | 0.28 |
| mt16pes020j | m² | Panel rígido de poliestireno expandido, de color blanco, de forma ondulada, de 200 mm de espesor, armado en ambas caras con una malla de acero galvanizado de alta resistencia, de 2,5 mm de diámetro y 6,5x13 cm de luz de malla, según UNE-EN 13163, resistencia térmica 5,41 m²K/W, conductividad térmica 0,037 W/(mK), Euroclase E de reacción al fuego según UNE-EN 13501-1, para formación de cerramiento. Incluso conectores de acero galvanizado de 3 mm de diámetro. (material) | 1.000 | 33.22 | 33.22 |
| mt08var050 | kg | Alambre galvanizado para atar, de 1,30 mm de diámetro. (material) | 0.080 | 1.50 | 0.12 |
| mt10heb010a | m³ | Hormigón HA-25/P/4/XC2, acabado maestreado, con fibras de refuerzo de polipropileno de 12 mm de longitud, fabricado en central, para proyectar sobre paneles aislantes. (material) | 0.070 | 92.00 | 6.44 |
| mt16pes100b | m | Malla de acero galvanizado de alta resistencia, de 520 mm de anchura, 2,5 mm de diámetro y 1162 mm de longitud, para refuerzo de esquinas en huecos de fachada y solape de paneles. (material) | 0.400 | 2.09 | 0.84 |
| mt16pes110a | m | Malla angular de acero galvanizado de alta resistencia, de 227x227 mm, 2,5 mm de diámetro y 1162 mm de longitud, para refuerzo de esquinas y rincones. (material) | 0.200 | 1.16 | 0.23 |
| mq06gun010 | h | Gunitadora de hormigón por vía húmeda 33 kW. (maquinaria) | 0.163 | 14.54 | 2.37 |
| op00tal010 |  | Taladro. | 1.000 | 0.00 | 0.00 |
| op00ciz020 |  | Cizalla para acero en barras corrugadas. | 1.000 | 0.00 | 0.00 |
| op00ata010 |  | Atadora de ferralla. | 1.000 | 0.00 | 0.00 |
| op00gra010 |  | Grapadora. | 1.000 | 0.00 | 0.00 |
| mo020 | h | Oficial 1ª construcción. (mano de obra) | 0.750 | 22.13 | 16.60 |
| mo113 | h | Peón ordinario construcción. (mano de obra) | 0.750 | 20.78 | 15.59 |
| mo051 | h | Oficial 1ª montador de cerramientos industriales. (mano de obra) | 0.250 | 22.74 | 5.69 |
| mo098 | h | Ayudante montador de cerramientos industriales. (mano de obra) | 0.250 | 21.02 | 5.26 |
| % | % | Costes directos complementarios | 2 % | 86.64 | 1.73 |
|  |  | Costes directos |  |  | 88.37 |
