# Canon de vertido por entrega de bidón con residuos peligrosos a gestor autorizado

- Propiedad del archivo: CYPE INGENIEROS, S.A.
- Formato: FIEBDC-3/2002
- Divisa: EUR
- Costes indirectos: 3.00 %
- IVA: 21.00 %

## G Gestión de residuos

### GE Gestión de residuos peligrosos

#### GEC Entrega de residuos peligrosos a gestor autorizado

**GEC010** Ud Canon de vertido por entrega de bidón con residuos peligrosos a gestor autorizado.
Canon de vertido por entrega a gestor autorizado de residuos peligrosos, de bidón de 400 litros de capacidad con vidrio, plástico y madera que contienen sustancias peligrosas o están contaminados por ellas procedentes de la construcción o demolición.
Criterio de valoración económica: El precio no incluye el recipiente ni el transporte.
Criterio de medición de proyecto: Número de unidades previstas, según documentación gráfica de Proyecto.
Criterio de medición de obra: Se medirá el número de unidades realmente entregadas según especificaciones de Proyecto.

| Código | Ud | Descripción | Rendimiento | Precio | Importe |
|---|---|---|---|---|---|
| mt08grg030cd | Ud | Canon de vertido por entrega a gestor autorizado de residuos peligrosos de bidón de 400 litros de capacidad, con vidrio, plástico y madera que contienen sustancias peligrosas o están contaminados por ellas procedentes de la construcción o demolición. (material) | 1.000 | 90.13 | 90.13 |
| % | % | Costes directos complementarios | 2 % | 90.13 | 1.80 |
|  |  | Costes directos |  |  | 91.93 |
