# Anclaje mecánico de expansión, hembra, en losa de placas alveolares de hormigón

- Propiedad del archivo: CYPE INGENIEROS, S.A.
- Formato: FIEBDC-3/2002
- Divisa: EUR
- Costes indirectos: 3.00 %
- IVA: 21.00 %

## H Remates y ayudas

### HA Anclajes

#### HAH Sobre hormigón

**HAH016** Ud Anclaje mecánico de expansión, hembra, en losa de placas alveolares de hormigón.
Anclaje mecánico de expansión, hembra, de acero galvanizado, M6x38, insertado en perforación de 10 mm de diámetro y 45 mm de profundidad, realizada mediante taladro con martillo percutor y broca, en losa de placas alveolares de hormigón.
Criterio de valoración económica: El precio no incluye el elemento de fijación.
Incluye: Replanteo de la posición del anclaje. Ejecución de la perforación. Limpieza del polvo resultante. Introducción del anclaje. Golpeo en la base del cono interior con el útil de colocación. Limpieza de los restos sobrantes.
Criterio de medición de proyecto: Número de unidades previstas, según documentación gráfica de Proyecto.
Criterio de medición de obra: Se medirá el número de unidades realmente ejecutadas según especificaciones de Proyecto.

| Código | Ud | Descripción | Rendimiento | Precio | Importe |
|---|---|---|---|---|---|
| mt26ind160aa | Ud | Anclaje mecánico de expansión, hembra, de acero galvanizado, M6x38, de 10 mm de diámetro y 38 mm de longitud, compuesto por casquillo de expansión con cono interior, para fijación sobre losas de placas alveolares de hormigón. (material) | 1.000 | 0.66 | 0.66 |
| op00tal010 |  | Taladro. | 1.000 | 0.00 | 0.00 |
| mo020 | h | Oficial 1ª construcción. (mano de obra) | 0.054 | 23.10 | 1.25 |
| mo112 | h | Peón especializado construcción. (mano de obra) | 0.054 | 22.05 | 1.19 |
| % | % | Costes directos complementarios | 2 % | 3.10 | 0.06 |
|  |  | Costes directos |  |  | 3.16 |
