# Remate decorativo, de chapa perforada de acero galvanizado

- Propiedad del archivo: CYPE INGENIEROS, S.A.
- Formato: FIEBDC-3/2002
- Divisa: EUR
- Costes indirectos: 3.00 %
- IVA: 21.00 %

## H Remates y ayudas

### HR Remates de fachada

#### HRA De acero galvanizado

**HRA200** m² Remate decorativo, de chapa perforada de acero galvanizado.
Remate decorativo, de chapa perforada de acero galvanizado, con perforaciones redondas al tresbolillo 60°, R3 T4,5, de 3 mm de diámetro y 4,5 mm de distancia entre centros de dos perforaciones contiguas, de 3 mm de espesor y con un 38% de la superficie perforada; fijación a estructura metálica mediante soldadura en todo su perímetro.
Incluye: Replanteo de las piezas. Corte de las piezas. Colocación, aplomado, nivelación y alineación. Resolución de encuentros y de puntos singulares.
Criterio de medición de proyecto: Superficie medida según documentación gráfica de Proyecto.
Criterio de medición de obra: Se medirá la superficie realmente ejecutada según especificaciones de Proyecto.

| Código | Ud | Descripción | Rendimiento | Precio | Importe |
|---|---|---|---|---|---|
| mt26aha020be | m² | Chapa perforada de acero galvanizado, con perforaciones redondas al tresbolillo 60°, R3 T4,5, de 3 mm de diámetro y 4,5 mm de distancia entre centros de dos perforaciones contiguas, de 3 mm de espesor y con un 38% de la superficie perforada. (material) | 1.000 | 80.60 | 80.60 |
| mq08sol020 | h | Equipo y elementos auxiliares para soldadura eléctrica. (maquinaria) | 1.000 | 3.42 | 3.42 |
| mo018 | h | Oficial 1ª cerrajero. (mano de obra) | 0.100 | 23.41 | 2.34 |
| mo059 | h | Ayudante cerrajero. (mano de obra) | 0.100 | 21.99 | 2.20 |
| % | % | Costes directos complementarios | 2 % | 88.56 | 1.77 |
|  |  | Costes directos |  |  | 90.33 |
