# Recercado de hueco de fachada, de acero galvanizado

- Propiedad del archivo: CYPE INGENIEROS, S.A.
- Formato: FIEBDC-3/2002
- Divisa: EUR
- Costes indirectos: 3.00 %
- IVA: 21.00 %

## H Remates y ayudas

### HR Remates de fachada

#### HRA De acero galvanizado

**HRA060** Ud Recercado de hueco de fachada, de acero galvanizado.
Recercado de hueco de fachada, de chapa plegada de acero galvanizado, lacado RAL, de 2 mm de espesor y 150 mm de desarrollo, con goterón y pliegue de refuerzo en las alas, para hueco de 1000 mm de anchura y 1500 mm de altura. Incluso tornillos para la fijación del recercado al paramento.
Incluye: Limpieza y preparación de la superficie soporte. Replanteo. Colocación y fijación.
Criterio de medición de proyecto: Número de unidades previstas, según documentación gráfica de Proyecto.
Criterio de medición de obra: Se medirá el número de unidades realmente ejecutadas según especificaciones de Proyecto.

| Código | Ud | Descripción | Rendimiento | Precio | Importe |
|---|---|---|---|---|---|
| mt20rca020b | m | Recercado de hueco de fachada, de chapa plegada de acero galvanizado, lacado RAL, con el sello QUALISTEELCOAT, que garantiza el espesor y la calidad del proceso de lacado, de 2 mm de espesor y 150 mm de desarrollo, con goterón y pliegue de refuerzo en las alas, con tornillos para la fijación al paramento. Elaboración en taller. (material) | 5.250 | 19.00 | 99.75 |
| mo018 | h | Oficial 1ª cerrajero. (mano de obra) | 0.525 | 23.41 | 12.29 |
| mo059 | h | Ayudante cerrajero. (mano de obra) | 0.525 | 21.99 | 11.54 |
| % | % | Costes directos complementarios | 2 % | 123.58 | 2.47 |
|  |  | Costes directos |  |  | 126.05 |
