# Cable de pares de cobre

- Propiedad del archivo: CYPE INGENIEROS, S.A.
- Formato: FIEBDC-3/2002
- Divisa: EUR
- Costes indirectos: 3.00 %
- IVA: 21.00 %

## I Instalaciones

### IA Audiovisuales

#### IAF Red de cables de pares de cobre

**IAF070** m Cable de pares de cobre.
Cable de 1 par (1x2x0,51 mm), con conductor unifilar de cobre, aislamiento de polietileno y vaina exterior de PVC no propagador de la llama de 3,7 mm de diámetro de color crema. Incluso accesorios y elementos de sujeción.
Incluye: Tendido de cables.
Criterio de medición de proyecto: Longitud medida según documentación gráfica de Proyecto.
Criterio de medición de obra: Se medirá la longitud realmente ejecutada según especificaciones de Proyecto.

| Código | Ud | Descripción | Rendimiento | Precio | Importe |
|---|---|---|---|---|---|
| mt40mto100a | m | Cable de 1 par (1x2x0,51 mm), con conductor unifilar de cobre, aislamiento de polietileno y vaina exterior de PVC no propagador de la llama de 3,7 mm de diámetro de color crema. (material) | 1.000 | 0.37 | 0.37 |
| mo001 | h | Oficial 1ª instalador de telecomunicaciones. (mano de obra) | 0.015 | 23.74 | 0.36 |
| mo056 | h | Ayudante instalador de telecomunicaciones. (mano de obra) | 0.015 | 21.90 | 0.33 |
| % | % | Costes directos complementarios | 2 % | 1.06 | 0.02 |
|  |  | Costes directos |  |  | 1.08 |
