# Punto de distribución de fibra óptica

- Propiedad del archivo: CYPE INGENIEROS, S.A.
- Formato: FIEBDC-3/2002
- Divisa: EUR
- Costes indirectos: 3.00 %
- IVA: 21.00 %

## I Instalaciones

### IA Audiovisuales

#### IAO Red de cables de fibra óptica

**IAO030** Ud Punto de distribución de fibra óptica.
Punto de distribución de fibra óptica formado por caja de segregación, de acero galvanizado, de 80x80x30 mm, con capacidad para fusionar 8 cables. Incluso elementos para el guiado de las fibras, cierre con llave, accesorios y fijaciones.
Incluye: Replanteo. Colocación y fijación de la caja.
Criterio de medición de proyecto: Número de unidades previstas, según documentación gráfica de Proyecto.
Criterio de medición de obra: Se medirá el número de unidades realmente ejecutadas según especificaciones de Proyecto.

| Código | Ud | Descripción | Rendimiento | Precio | Importe |
|---|---|---|---|---|---|
| mt40foa040 | Ud | Caja de segregación, de acero galvanizado, de 80x80x30 mm, con capacidad para fusionar 8 cables, para instalaciones de fibra óptica. Incluso elementos para el guiado de las fibras, cierre con llave, accesorios y fijaciones. (material) | 1.000 | 50.52 | 50.52 |
| mo001 | h | Oficial 1ª instalador de telecomunicaciones. (mano de obra) | 0.250 | 23.74 | 5.94 |
| mo056 | h | Ayudante instalador de telecomunicaciones. (mano de obra) | 0.250 | 21.90 | 5.48 |
| % | % | Costes directos complementarios | 2 % | 61.94 | 1.24 |
|  |  | Costes directos |  |  | 63.18 |
