# Unidad exterior de aire acondicionado, con recuperación de calor, para gas R-410A

- Propiedad del archivo: CYPE INGENIEROS, S.A.
- Formato: FIEBDC-3/2002
- Divisa: EUR
- Costes indirectos: 3.00 %
- IVA: 21.00 %

## I Instalaciones

### IB Sistemas de climatización

#### IBG Sistema VRF (LG)

**IBG010** Ud Unidad exterior de aire acondicionado, con recuperación de calor, para gas R-410A.
Combinación de tres unidades exteriores de aire acondicionado, sistema VRF Multi V, con recuperación de calor, para gas R-410A, modelo Multi V i R410A ARUM560LTE6 "LG", formada por dos unidades modelo ARUM200LTE6 y una unidad modelo ARUM160LTE6, alimentación trifásica (400V/50Hz), potencia frigorífica nominal 156,8 kW, potencia calorífica nominal 156,8 kW, potencia calorífica máxima 176,4 kW, consumo eléctrico nominal en refrigeración 50,53 kW, consumo eléctrico nominal en calefacción 35,37 kW, EER 3,1, SEER 8,27, COP 4,43, SCOP 5,24, presión sonora en refrigeración 66,3 dBA, presión sonora en calefacción 67,7 dBA, dimensiones 1240x1745x760 x 3 mm, peso 300 + 300 + 255 kg, carga de refrigerante 45 kg, nº máximo de unidades interiores conectables 64, con compresores Scroll con tecnología Inverter y gestión energética mediante IA. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42lgc052d | Ud | Combinación de tres unidades exteriores de aire acondicionado, sistema VRF Multi V, con recuperación de calor, para gas R-410A, modelo Multi V i R410A ARUM560LTE6 "LG", formada por dos unidades modelo ARUM200LTE6 y una unidad modelo ARUM160LTE6, alimentación trifásica (400V/50Hz), potencia frigorífica nominal 156,8 kW, potencia calorífica nominal 156,8 kW, potencia calorífica máxima 176,4 kW, consumo eléctrico nominal en refrigeración 50,53 kW, consumo eléctrico nominal en calefacción 35,37 kW, EER 3,1, SEER 8,27, COP 4,43, SCOP 5,24, presión sonora en refrigeración 66,3 dBA, presión sonora en calefacción 67,7 dBA, dimensiones 1240x1745x760 x 3 mm, peso 300 + 300 + 255 kg, carga de refrigerante 45 kg, nº máximo de unidades interiores conectables 64, con compresores Scroll con tecnología Inverter y gestión energética mediante IA. (material) | 1.000 | 63079.00 | 63079.00 |
| mt42www080 | Ud | Kit de amortiguadores antivibración de suelo, formado por cuatro amortiguadores de caucho, con sus tornillos, tuercas y arandelas correspondientes. (material) | 1.000 | 8.00 | 8.00 |
| mo005 | h | Oficial 1ª instalador de climatización. (mano de obra) | 10.215 | 23.74 | 242.50 |
| mo104 | h | Ayudante instalador de climatización. (mano de obra) | 10.215 | 21.90 | 223.71 |
| % | % | Costes directos complementarios | 2 % | 63553.21 | 1271.06 |
|  |  | Costes directos |  |  | 64824.27 |
