# Unidad interior de aire acondicionado, de cassette

- Propiedad del archivo: CYPE INGENIEROS, S.A.
- Formato: FIEBDC-3/2002
- Divisa: EUR
- Costes indirectos: 3.00 %
- IVA: 21.00 %

## I Instalaciones

### IB Sistemas de climatización

#### IBS Sistema VRF (Samsung)

**IBS025** Ud Unidad interior de aire acondicionado, de cassette.
Unidad interior de aire acondicionado de cassette de 4 vías, sistema VRF, para gas R-410A, modelo Mini WindFree AM015NNNDEH/EU "SAMSUNG", alimentación monofásica (230V/50Hz), potencia frigorífica 1,5 kW, potencia calorífica 1,7 kW, consumo eléctrico en refrigeración 18 W, caudal de aire a velocidad alta/media/baja 8,2/7/6,3 m³/min, presión sonora a velocidad alta/media/baja 30/28/23 dBA, potencia sonora en refrigeración 46 dBA, dimensiones 575x250x575 mm, peso 12 kg, diámetro de conexión de la tubería de líquido 1/4", diámetro de conexión de la tubería de gas 1/2", con válvula de expansión electrónica EEV, control independiente de las lamas deflectoras, bomba para elevación de condensados, sensor de humedad y ventilador con motor BLDC; panel decorativo para unidad interior de aire acondicionado de cassette de 4 vías, modelo PC4SUFMAN. Regulación: control remoto avanzado, modelo MWR-WG00JN. Incluso elementos para suspensión del techo.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42sam044a | Ud | Unidad interior de aire acondicionado de cassette de 4 vías, sistema VRF, para gas R-410A, modelo Mini WindFree AM015NNNDEH/EU "SAMSUNG", alimentación monofásica (230V/50Hz), potencia frigorífica 1,5 kW, potencia calorífica 1,7 kW, consumo eléctrico en refrigeración 18 W, caudal de aire a velocidad alta/media/baja 8,2/7/6,3 m³/min, presión sonora a velocidad alta/media/baja 30/28/23 dBA, potencia sonora en refrigeración 46 dBA, dimensiones 575x250x575 mm, peso 12 kg, diámetro de conexión de la tubería de líquido 1/4", diámetro de conexión de la tubería de gas 1/2", con válvula de expansión electrónica EEV, control independiente de las lamas deflectoras, bomba para elevación de condensados, sensor de humedad y ventilador con motor BLDC. (material) | 1.000 | 1075.00 | 1075.00 |
| mt42sam048a | Ud | Panel decorativo para unidad interior de aire acondicionado de cassette de 4 vías, modelo PC4SUFMAN "SAMSUNG", dimensiones 620x45x620 mm, peso 2,7 kg. (material) | 1.000 | 295.00 | 295.00 |
| mt42sam002a | Ud | Control remoto avanzado, modelo MWR-WG00JN "SAMSUNG". (material) | 1.000 | 205.00 | 205.00 |
| mt42sam900 | m | Cable bus de 2 hilos, de 0,5 mm² de sección por hilo (material) | 3.000 | 0.80 | 2.40 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mt42www090 | Ud | Kit de soportes para suspensión del techo, formado por cuatro varillas roscadas de acero galvanizado, con sus tacos, tuercas y arandelas correspondientes. (material) | 1.000 | 22.00 | 22.00 |
| mo005 | h | Oficial 1ª instalador de climatización. (mano de obra) | 0.875 | 23.74 | 20.77 |
| mo104 | h | Ayudante instalador de climatización. (mano de obra) | 0.875 | 21.90 | 19.16 |
| % | % | Costes directos complementarios | 2 % | 1643.02 | 32.86 |
|  |  | Costes directos |  |  | 1675.88 |
