# Caldera a gasóleo, doméstica, convencional, de pie, para calefacción y A.C.S

- Propiedad del archivo: CYPE INGENIEROS, S.A.
- Formato: FIEBDC-3/2002
- Divisa: EUR
- Costes indirectos: 3.00 %
- IVA: 21.00 %

## I Instalaciones

### IC Calefacción, refrigeración, climatización y A.C.S.

#### ICC Calderas a gasóleo

**ICC017** Ud Caldera a gasóleo, doméstica, convencional, de pie, para calefacción y A.C.S.
Caldera de pie a gasóleo, para calefacción y A.C.S. acumulada con depósito integrado, cámara de combustión estanca, potencia escalonable de 32 a 40 kW, dimensiones 665x665x1479 mm, vaso de expansión de 18 litros y depósito de acero inoxidable de 120 litros, encendido electrónico y seguridad del quemador por fotocélula, sin llama piloto, equipamiento formado por: cuerpo de caldera de chapa de acero especial anticorrosión, panel de control y mando, quemador con precalentador, bomba de circulación con tres velocidades, válvula de seguridad, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38cqj012d | Ud | Caldera de pie a gasóleo, para calefacción y A.C.S. acumulada con depósito integrado, cámara de combustión estanca, potencia escalonable de 32 a 40 kW, dimensiones 665x665x1479 mm, vaso de expansión de 18 litros y depósito de acero inoxidable de 120 litros, encendido electrónico y seguridad del quemador por fotocélula, sin llama piloto, equipamiento formado por: cuerpo de caldera de chapa de acero especial anticorrosión, panel de control y mando, quemador con precalentador, bomba de circulación con tres velocidades, válvula de seguridad. (material) | 1.000 | 3171.90 | 3171.90 |
| mt38www012 | Ud | Material auxiliar para instalaciones de calefacción y A.C.S. (material) | 1.000 | 2.10 | 2.10 |
| mo004 | h | Oficial 1ª calefactor. (mano de obra) | 8.500 | 22.74 | 193.29 |
| mo103 | h | Ayudante calefactor. (mano de obra) | 8.500 | 20.98 | 178.33 |
| % | % | Costes directos complementarios | 2 % | 3545.62 | 70.91 |
|  |  | Costes directos |  |  | 3616.53 |
